# Cesto papelero metálico

- Propiedad del archivo: CYPE Ingenieros S.A.
- Formato: FIEBDC-3/2016
- Programa: Generador de precios de la construcción. CYPE Ingenieros, S.A.
- Fecha: 17/05/2024
- Ámbito geográfico: Argentina
- Divisa: ARS
- Costes indirectos: 3 %
- Gastos generales: 13 %
- Beneficio industrial: 6 %
- IVA: 21 %

## U Urbanización interior del lote

### UM Equipamiento urbano

#### UME Cestos papeleros

**UME010** Ud Cesto papelero metálico.
Cesto papelero de acero electrocincado, de pared, de tipo basculante con llave, boca rectangular, de 30 litros de capacidad, de chapa de 1 mm de espesor pintada con pintura de poliéster color, dimensiones totales 430x360x250, con tarugos, tirafondos y arandelas.
Incluye: Replanteo de alineaciones y niveles. Colocación y fijación de las piezas.
Criterio de cómputo de proyecto: Número de unidades previstas, según documentación gráfica de Proyecto.
Criterio de cómputo de obra: Se medirá el número de unidades realmente ejecutadas según especificaciones de Proyecto.

| Código | Ud | Descripción | Rendimiento | Precio | Importe |
|---|---|---|---|---|---|
| mt52mug410a | Ud | Cesto papelero de acero electrocincado, de pared, de tipo basculante con llave, boca rectangular, de 30 litros de capacidad, de chapa de 1 mm de espesor pintada con pintura de poliéster color, dimensiones totales 430x360x250. (material) | 1 | 1387.15 | 1387.150 |
| mt52mug200f | Ud | Repercusión, en la colocación de cesto papelero, de elementos de fijación a pared: tarugos, tirafondos y arandelas. (material) | 1 | 30.99 | 30.990 |
| mo041 | h | Oficial albañil especializado en trabajos de mampostería de obra civil. (mano de obra) | 0.249 | 11912.66 | 2966.252 |
| mo087 | h | Medio oficial albañil especializado en trabajos de mampostería de obra civil. (mano de obra) | 0.249 | 8905.02 | 2217.350 |
| % | % | Herramientas | 2 % | 6601.742 | 132.035 |
|  |  | Costes directos |  |  | 6733.777 |
