# Tablero eléctrico

- Propiedad del archivo: CYPE Ingenieros S.A.
- Formato: FIEBDC-3/2016
- Programa: Generador de precios de la construcción. CYPE Ingenieros, S.A.
- Fecha: 29/01/2025
- Ámbito geográfico: Argentina
- Divisa: ARS
- Costes indirectos: 3 %
- Gastos generales: 13 %
- Beneficio industrial: 6 %
- IVA: 21 %

## U Urbanización interior del lote

### UP Piletas

#### UPC Equipos de control y cloración

**UPC020** Ud Tablero eléctrico.
Tablero eléctrico de mando y protección para pileta de 8x4x1,5 m (volumen 48 m³), con caja estanca, diferencial de alta sensibilidad, arrancador, relé térmico de protección de motor, selectores, reloj programador manual-automático, pilotos de señalización marcha-dentención y fusibles de protección, todo ello cableado y montado interiormente y unido a motor bajo caño de acero.
Incluye: Colocación de la caja para el cuadro. Montaje de los componentes.
Criterio de cómputo de proyecto: Número de unidades previstas, según documentación gráfica de Proyecto.
Criterio de cómputo de obra: Se medirá el número de unidades realmente ejecutadas según especificaciones de Proyecto.

| Código | Ud | Descripción | Rendimiento | Precio | Importe |
|---|---|---|---|---|---|
| mt47pec050a | Ud | Tablero eléctrico de mando y protección para pileta de 8x4x1,5 m (volumen 48 m³) con las protecciones necesarias para alimentar a todos los equipos eléctricos y conexión de tierra. (material) | 1 | 6666.6 | 6666.600 |
| mo003 | h | Oficial electricista. (mano de obra) | 2.182 | 34893.33 | 76137.246 |
| mo102 | h | Medio oficial electricista. (mano de obra) | 2.182 | 25332.66 | 55275.864 |
| % | % | Herramientas | 2 % | 138079.710 | 2761.594 |
|  |  | Costes directos |  |  | 140841.304 |

## Recursos

**mt47pec050a** Ud Tablero eléctrico de mando y protección para pileta de 8x4x1,5 m (volumen 48 m³) con las protecciones necesarias para
Datos técnicos: Coste energético 0.964 MJ; Emisión de CO2 1.518 kg
Residuos:
- embalaje: re150101 Envases de papel y cartón. (componente de residuo); rendimiento 1.786 kg; Código LER 15 01 01; Masa del elemento 1 kg; Volumen 0.001333 m3
