# Pileta prefabricada

- Propiedad del archivo: CYPE Ingenieros S.A.
- Formato: FIEBDC-3/2016
- Programa: Generador de precios de la construcción. CYPE Ingenieros, S.A.
- Fecha: 08/10/2024
- Ámbito geográfico: Argentina
- Divisa: ARS
- Costes indirectos: 3 %
- Gastos generales: 13 %
- Beneficio industrial: 6 %
- IVA: 21 %

## U Urbanización interior del lote

### UP Piletas

#### UPP Piletas prefabricadas

**UPP010** Ud Pileta prefabricada.
Pileta prefabricada compacta realizada en taller con sucesivas capas de resinas de poliéster reforzadas con fibras de vidrio hasta alcanzar un espesor de 1 cm, de forma rectangular, de dimensiones 4,00x2,35x1,10 m (volumen 10 m³), con peldaños de bajada en escalinata del mismo material, terminación de la superficie pulida y de suave tacto, sin incluir excavación. Que se compone de los siguientes elementos: VASO con skimmers, boquillas de impulsión, toma limpiafondos y sumidero; EQUIPO COMPLETO DE DEPURACIÓN y esterilización del agua en caseta prefabricada de poliéster; filtros; bomba monofásica, cañerías y arena de sílex; EQUIPO ELÉCTRICO con reloj programador, térmico, contactor, diferencial, etc; TUBERÍAS de PVC 6 atm, en circuito cerrado de depuración; CORONACIÓN DE PISCINA con remate perimetral de piedra artificial lavada de 50 cm de ancho; TRANSPORTE Y DESCARGA hasta 50 km de radio y descarga con pluma hasta 8 m. Incluso solera de hormigón armado de 10 cm de espesor, realizada con hormigón H-25, clase de exposición ambiental A2, tamaño máximo del agregado 19,0 mm, consistencia muy plástica y malla soldada Q 335 150x150 mm de acero AM 500 N, y relleno perimetral posterior de gravas. Totalmente instalada y en funcionamiento.
Incluye: Preparación de la superficie de apoyo. Colocación y fijación de los diferentes equipos. Colocación y fijación de accesorios y piezas especiales. Relleno perimetral del vaso. Comprobación del correcto funcionamiento de la instalación.
Criterio de cómputo de proyecto: Número de unidades previstas, según documentación gráfica de Proyecto.
Criterio de cómputo de obra: Se medirá el número de unidades realmente ejecutadas según especificaciones de Proyecto.

| Código | Ud | Descripción | Rendimiento | Precio | Importe |
|---|---|---|---|---|---|
| mt10haf070lgc | m³ | Hormigón H-25, clase de exposición ambiental A2, tamaño máximo del agregado 19 mm, consistencia muy plástica, elaborado, según CIRSOC 201 2005. (material) | 1 | 3312.88 | 3312.880 |
| mt07ame080inb | m² | Malla soldada Q 335 separación 150x150 mm, con alambres longitudinales de 8 mm de diámetro y alambres transversales de 8,0 mm de diámetro, acero AM 500 N, según IRAM-IAS U 500-06. (material) | 11.5 | 256.85 | 2953.775 |
| mt47ppi010a | Ud | Pileta prefabricada de poliéster, 4,00x2,35x1,10 m (volumen 10 m³), compuesta de vaso con skimmers, boquillas de impulsión, toma limpiafondos y sumidero; equipo completo de depuración y esterilización del agua en caseta prefabricada; equipo eléctrico, red de cañerías de PVC; escalera, accesorios y equipo de limpieza. (material) | 1 | 78462.96 | 78462.960 |
| mt01arr010b | t | Grava de cantera, de 20 a 30 mm de diámetro. (material) | 12.5 | 181.25 | 2265.625 |
| mt47ppi020a | Ud | Remate perimetral de piedra artificial para coronación de borde en pileta prefabricada de poliéster, 4,00x2,35x1,10 m, volumen 10 m³. (material) | 1 | 4739.02 | 4739.020 |
| mq07gte010c | h | Grúa autopropulsada de brazo telescópico con una capacidad de elevación de 30 t y 27 m de altura máxima de trabajo. (maquinaria) | 2.318 | 52779.8 | 122343.576 |
| mo041 | h | Oficial albañil especializado en trabajos de mampostería de obra civil. (mano de obra) | 18.184 | 32526.94 | 591469.877 |
| mo087 | h | Medio oficial albañil especializado en trabajos de mampostería de obra civil. (mano de obra) | 27.277 | 24314.72 | 663232.617 |
| % | % | Herramientas | 2 % | 1468780.330 | 29375.607 |
|  |  | Costes directos |  |  | 1498155.937 |

Residuos:
- colocación: mt07ame080inb; factor de residuo 0.0075
- colocación: mt01arr010b Grava de cantera, de 20 a 30 mm de diámetro; factor de residuo 0.00686426
- colocación: mt47ppi020a; factor de residuo 0.0248

## Recursos

**mt10haf070lgc** m³ Hormigón H-25, clase de exposición ambiental A2
Datos técnicos: Coste energético 1876.000 MJ; Emisión de CO2 234.500 kg; Código LER 17 01 01; Masa del elemento 2345 kg; Volumen 1.563333 m3

**mt07ame080inb** m² Malla soldada Q 335 separación 150x150 mm
Datos técnicos: Coste energético 52.984 MJ; Emisión de CO2 2.749 kg; Código LER 17 04 05; Masa del elemento 5.39 kg; Volumen 0.002567 m3

**mt01arr010b** t Grava de cantera, de 20 a 30 mm de diámetro
Datos técnicos: Coste energético 75.000 MJ; Emisión de CO2 4.000 kg; Código LER 01 04 08; Masa del elemento 1000 kg; Volumen 0.666667 m3

**mt47ppi020a** Ud Remate perimetral de piedra artificial para coronación de borde en pileta prefabricada de poliéster
Datos técnicos: Coste energético 17.936 MJ; Emisión de CO2 65.009 kg; Código LER 17 01 01; Masa del elemento 431.8 kg; Volumen 0.287867 m3
Residuos:
- embalaje: re170201 Madera. (componente de residuo); rendimiento 0.001 kg; Código LER 17 02 01; Masa del elemento 1 kg; Volumen 0.000909 m3
- embalaje: re170203 Plástico. (componente de residuo); rendimiento 0.05 kg; Código LER 17 02 03; Masa del elemento 1 kg; Volumen 0.001667 m3
