# Canaleta en borde de pileta

- Propiedad del archivo: CYPE Ingenieros S.A.
- Formato: FIEBDC-3/2016
- Programa: Generador de precios de la construcción. CYPE Ingenieros, S.A.
- Fecha: 08/10/2024
- Ámbito geográfico: Argentina
- Divisa: ARS
- Costes indirectos: 3 %
- Gastos generales: 13 %
- Beneficio industrial: 6 %
- IVA: 21 %

## U Urbanización interior del lote

### UP Piletas

#### UPR Remates prefabricados

**UPR020** m Canaleta en borde de pileta.
Formación de canaleta en borde de pileta compuesta por piezas prefabricadas de hormigón para recogida de aguas de 30 cm de ancho, colocadas sobre solera de hormigón masivo H-20, clase de exposición ambiental A1, tamaño máximo del agregado 19,0 mm, consistencia muy plástica de 10 cm de espesor, recibidas con mortero de cemento, confeccionado en obra, dosificación 1:6, enfoscadas y bruñidas interiormente con mortero de cemento, confeccionado en obra, con aditivo hidrófugo, dosificación 1:3, con ángulos redondeados y posterior revestimiento con poliéster reforzado con fibra de vidrio. Incluso rejilla con textura antideslizante en material plástico de 340 mm de ancho, ensamblada entre sí con dispositivo de unión articulado, perfil soporte y piezas especiales de esquina.
Incluye: Formación de solera. Replanteo del recorrido de la canaleta de drenaje. Montaje de las piezas prefabricadas. Formación de agujeros para conexionado de caños. Empalme y rejuntado de los colectores a la canaleta de drenaje. Formación del revestimiento superficial. Colocación de la rejilla. Comprobación de su correcto funcionamiento.
Criterio de cómputo de proyecto: Longitud medida según documentación gráfica de Proyecto.
Criterio de cómputo de obra: Se medirá la longitud realmente ejecutada según especificaciones de Proyecto.

| Código | Ud | Descripción | Rendimiento | Precio | Importe |
|---|---|---|---|---|---|
| mt10hmf080Fe | m³ | Hormigón masivo H-20, clase de exposición ambiental A1, tamaño máximo del agregado 19 mm, consistencia muy plástica, elaborado, según CIRSOC 201 2005. (material) | 0.05 | 3209.22 | 160.461 |
| mt11cah010 | m | Canaleta prefabricada de hormigón para recogida de aguas, de 30 cm de ancho, incluso piezas especiales. (material) | 1.05 | 81.96 | 86.058 |
| mt08aaa010a | m³ | Agua. (material) | 0.012 | 25.22 | 0.303 |
| mt01arg005a | t | Arena de cantera, para mortero preparado en obra. (material) | 0.064 | 283.7 | 18.157 |
| mt08cem000g | kg | Cemento gris en sacos. (material) | 12 | 4.84 | 58.080 |
| mt08adt010 | kg | Aditivo hidrófugo para impermeabilización de morteros u hormigones. (material) | 0.09 | 20.18 | 1.816 |
| mt47prp030 | m² | Malla de fibra de vidrio. (material) | 1 | 34.83 | 34.830 |
| mt47prp040 | kg | Resina de poliéster. (material) | 0.75 | 109.54 | 82.155 |
| mt47prp010 | m | Rejilla de PVC de 34 cm de ancho para canaleta de pileta, de material plástico con textura antideslizante, incluso perfiles soporte y piezas especiales de esquina. (material) | 1.05 | 401.9 | 421.995 |
| mt47prp020 | Ud | Piezas especiales y material complementario. (material) | 1 | 13.4 | 13.400 |
| mq06hor010 | h | Hormigonera eléctrica con una capacidad de amasado de 160 l. (maquinaria) | 0.032 | 2426.58 | 77.651 |
| mo087 | h | Medio oficial albañil especializado en trabajos de mampostería de obra civil. (mano de obra) | 1.479 | 24314.72 | 35961.471 |
| mo041 | h | Oficial albañil especializado en trabajos de mampostería de obra civil. (mano de obra) | 0.727 | 32526.94 | 23647.085 |
| % | % | Herramientas | 2 % | 60563.462 | 1211.269 |
|  |  | Costes directos |  |  | 61774.731 |

Residuos:
- colocación: mt01arg005a Arena de cantera, para mortero preparado en obra; factor de residuo 0.00501329
- colocación: mt08cem000g Cemento gris en sacos; factor de residuo 0.0063
- colocación: mt08adt010 Aditivo hidrófugo para impermeabilización de morteros u hormigones; factor de residuo 0.055
- colocación: mt47prp030 Malla de fibra de vidrio; factor de residuo 0.055
- colocación: mt47prp040 Resina de poliéster; factor de residuo 0.03

## Recursos

**mt10hmf080Fe** m³ Hormigón masivo H-20
Datos técnicos: Coste energético 1840.000 MJ; Emisión de CO2 230.000 kg; Código LER 17 01 01; Masa del elemento 2300 kg; Volumen 1.533333 m3

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt47prp030** m² Malla de fibra de vidrio
Datos técnicos: Coste energético 16.159 MJ; Emisión de CO2 0.795 kg; Código LER 17 02 03; Masa del elemento 0.198 kg; Volumen 0.00033 m3
Residuos:
- embalaje: re170203 Plástico; rendimiento 0.024 kg

**mt47prp040** kg Resina de poliéster
Datos técnicos: Coste energético 86.761 MJ; Emisión de CO2 3.294 kg; Código LER 17 09 04; Masa del elemento 1 kg; Volumen 0.000667 m3
Residuos:
- embalaje: re170203 Plástico; rendimiento 0.003 kg
