# Piezas especiales cerámicas para remates de pileta

- Propiedad del archivo: CYPE Ingenieros S.A.
- Formato: FIEBDC-3/2016
- Programa: Generador de precios de la construcción. CYPE Ingenieros, S.A.
- Fecha: 08/10/2024
- Ámbito geográfico: Argentina
- Divisa: ARS
- Costes indirectos: 3 %
- Gastos generales: 13 %
- Beneficio industrial: 6 %
- IVA: 21 %

## U Urbanización interior del lote

### UP Piletas

#### UPT Revestimientos cerámicos

**UPT021** Ud Piezas especiales cerámicas para remates de pileta.
Pieza de remate de canto romo, de gres esmaltado, color azul, de 245x120x9 mm, recibida con adhesivo cementoso de fraguado normal, C1 TE, con deslizamiento reducido y tiempo abierto ampliado y mortero de juntas de resinas reactivas, tipo RG, color blanco, para juntas de 1 a 15 mm, a base de de dos componentes a base de resina epoxídica, cargas inertes, aditivos y catalizadores orgánicos.
Criterio de valoración económica: El precio no incluye la impermeabilización de la pileta.
Incluye: Limpieza y humectación del paramento a revestir. Revoque previo del paramento. Colocación de una regla horizontal al inicio del revestimiento cerámico. Replanteo de las piezas en el paramento para el despiece de las mismas. Colocación de las piezas empleando llana de goma. Rejuntado. Limpieza del paramento.
Criterio de cómputo de proyecto: Número de unidades previstas, según documentación gráfica de Proyecto.
Criterio de cómputo de obra: Se medirá el número de unidades realmente ejecutadas según especificaciones de Proyecto.

| Código | Ud | Descripción | Rendimiento | Precio | Importe |
|---|---|---|---|---|---|
| mt18ktc010a | Ud | Pieza de remate de canto romo, de gres esmaltado, color azul, de 245x120x9 mm, para revestimiento de vaso de pileta. (material) | 1 | 65.58 | 65.580 |
| mt09mcp010ja | kg | Adhesivo cementoso de fraguado normal, C1 TE, con deslizamiento reducido y tiempo abierto ampliado, color gris, para la colocación en capa fina de piezas cerámicas con grado de absorción medio-alto en revestimientos interiores, pisos interiores y exteriores, zócalos y especialmente sobre placas de yeso laminado y revestimientos de piletas con mosaico de vidrio, a base de cemento de alta resistencia, agregados seleccionados, aditivos y resinas sintéticas. (material) | 0.12 | 5.07 | 0.608 |
| mt09mcp020fB | kg | Mortero de juntas de resinas reactivas, tipo RG, color blanco, para juntas de 1 a 15 mm, de dos componentes a base de resina epoxídica, cargas inertes, aditivos y catalizadores orgánicos, con resistencia a los ácidos, con efecto bacteriostático, antimoho y antiverdín, especial para rejuntado de todo tipo de piezas cerámicas y piedras naturales en zonas con agresividad química o en contacto con alimentos. (material) | 0.01 | 267.11 | 2.671 |
| mo024 | h | Oficial albañil especializado en trabajos de mampostería especializado en revestimientos cerámicos. (mano de obra) | 0.079 | 32526.94 | 2569.628 |
| % | % | Herramientas | 3 % | 2638.487 | 79.155 |
|  |  | Costes directos |  |  | 2717.642 |

Residuos:
- colocación: mt09mcp010ja; factor de residuo 0.07
- colocación: mt09mcp020fB; factor de residuo 0.035

## Recursos

**mt09mcp010ja** kg Adhesivo cementoso de fraguado normal
Datos técnicos: Coste energético 3.871 MJ; Emisión de CO2 0.344 kg; Código LER 17 09 04; Masa del elemento 1 kg; Volumen 0.000667 m3
Residuos:
- embalaje: re170203 Plástico. (componente de residuo); rendimiento 0.003 kg; Código LER 17 02 03; Masa del elemento 1 kg; Volumen 0.001667 m3

**mt09mcp020fB** kg Mortero de juntas de resinas reactivas
Datos técnicos: Coste energético 7.958 MJ; Emisión de CO2 0.580 kg; Código LER 17 09 04; Masa del elemento 1 kg; Volumen 0.000667 m3
Residuos:
- embalaje: re150101 Envases de papel y cartón. (componente de residuo); rendimiento 0.021 kg; Código LER 15 01 01; Masa del elemento 1 kg; Volumen 0.001333 m3
- embalaje: re170201 Madera. (componente de residuo); rendimiento 0.006 kg; Código LER 17 02 01; Masa del elemento 1 kg; Volumen 0.000909 m3
- embalaje: re170203 Plástico; rendimiento 0.009 kg
