# Boca de riego

- Propiedad del archivo: CYPE Ingenieros S.A.
- Formato: FIEBDC-3/2016
- Programa: Generador de precios de la construcción. CYPE Ingenieros, S.A.
- Fecha: 17/05/2024
- Ámbito geográfico: Argentina
- Divisa: ARS
- Costes indirectos: 3 %
- Gastos generales: 13 %
- Beneficio industrial: 6 %
- IVA: 21 %

## U Urbanización interior del lote

### UR Riego

#### URE Equipos

**URE010** Ud Boca de riego.
Boca de riego, formada por cuerpo y tapa de fundición con cerradura con llave encastrable, brida de entrada, llave de corte y racor de salida roscado macho de latón de 1 1/2" de diámetro, enterrada. Incluso accesorios de conexión a la cañería de abastecimiento y distribución.
Incluye: Instalación en el terreno y conexión hidráulica a la cañería de abastecimiento y distribución. Relleno de la zanja. Limpieza hidráulica de la unidad.
Criterio de cómputo de proyecto: Número de unidades previstas, según documentación gráfica de Proyecto.
Criterio de cómputo de obra: Se medirá el número de unidades realmente ejecutadas según especificaciones de Proyecto.

| Código | Ud | Descripción | Rendimiento | Precio | Importe |
|---|---|---|---|---|---|
| mt48wwg100a | Ud | Boca de riego, formada por cuerpo y tapa de fundición con cerradura con llave encastrable, brida de entrada, llave de corte y racor de salida roscado macho de latón de 1 1/2" de diámetro. (material) | 1 | 1682.38 | 1682.380 |
| mt37tpj023fe | Ud | Collarín de toma de PP con cuatro tornillos, para caño de 63 mm de diámetro exterior, con toma para conexión roscada de 1 1/2" de diámetro, PN=16 atm, con juntas elásticas de EPDM, según ISO 15874-3. (material) | 1 | 67.02 | 67.020 |
| mt37tpa030da | m | Caño de polietileno PE 40 de color negro con bandas de color azul, de 40 mm de diámetro exterior y 5,5 mm de espesor, PN=10 atm. (material) | 1 | 48.72 | 48.720 |
| mo008 | h | Oficial plomero. (mano de obra) | 0.352 | 12241.03 | 4308.843 |
| mo107 | h | Medio oficial plomero. (mano de obra) | 0.352 | 8888.07 | 3128.601 |
| % | % | Herramientas | 2 % | 9235.564 | 184.711 |
|  |  | Costes directos |  |  | 9420.275 |

Residuos:
- colocación: mt37tpj023fe; factor de residuo 0.0275
- colocación: mt37tpa030da; factor de residuo 0.043831

## Recursos

**mt37tpj023fe** Ud Collarín de toma de PP con cuatro tornillos
Datos técnicos: Coste energético 36.833 MJ; Emisión de CO2 1.858 kg; Código LER 17 02 03; Masa del elemento 0.38 kg; Volumen 0.000633 m3
Residuos:
- embalaje: re150101 Envases de papel y cartón. (componente de residuo); rendimiento 0.035 kg; Código LER 15 01 01; Masa del elemento 1 kg; Volumen 0.001333 m3

**mt37tpa030da** m Caño de polietileno PE 40 de color negro con bandas de color azul
Datos técnicos: Coste energético 45.180 MJ; Emisión de CO2 1.335 kg; Código LER 17 02 03; Masa del elemento 0.29 kg; Volumen 0.000483 m3
Residuos:
- embalaje: re170201 Madera. (componente de residuo); rendimiento 0.04 kg; Código LER 17 02 01; Masa del elemento 1 kg; Volumen 0.000909 m3
