# Electroválvula

- Propiedad del archivo: CYPE Ingenieros S.A.
- Formato: FIEBDC-3/2016
- Programa: Generador de precios de la construcción. CYPE Ingenieros, S.A.
- Fecha: 08/10/2024
- Ámbito geográfico: Argentina
- Divisa: ARS
- Costes indirectos: 3 %
- Gastos generales: 13 %
- Beneficio industrial: 6 %
- IVA: 21 %

## U Urbanización interior del lote

### UR Riego

#### URM Automatización

**URM010** Ud Electroválvula.
Electroválvula para riego, cuerpo de PVC y polipropileno, conexiones roscadas, de 1" de diámetro, alimentación del solenoide a 24 Vca, con posibilidad de apertura manual y regulador de caudal, con cámara de inspección de plástico provista de tapa. Incluso accesorios de conexión a la cañería de abastecimiento y distribución, excavación y relleno posterior. Totalmente montada y conexionada.
Incluye: Replanteo de la cámara de inspección. Excavación con medios manuales. Colocación de la cámara de inspección prefabricada. Alojamiento de la electroválvula. Realización de conexiones hidráulicas de la electroválvula a la cañería de abastecimiento y distribución. Conexión eléctrica con el cable de alimentación.
Criterio de cómputo de proyecto: Número de unidades previstas, según documentación gráfica de Proyecto.
Criterio de cómputo de obra: Se medirá el número de unidades realmente ejecutadas según especificaciones de Proyecto.

| Código | Ud | Descripción | Rendimiento | Precio | Importe |
|---|---|---|---|---|---|
| mt48ele010a | Ud | Electroválvula para riego, cuerpo de PVC y polipropileno, conexiones roscadas, de 1" de diámetro, alimentación del solenoide a 24 Vca, con posibilidad de apertura manual y regulador de caudal. (material) | 1 | 513.73 | 513.730 |
| mt48wwg010a | Ud | Cámara de inspección de plástico, con tapa y sin fondo, de 30x30x30 cm, para alojamiento de válvulas en sistemas de riego. (material) | 1 | 1366.55 | 1366.550 |
| mo008 | h | Oficial plomero. (mano de obra) | 0.234 | 33423.53 | 7821.106 |
| mo107 | h | Medio oficial plomero. (mano de obra) | 0.234 | 24268.44 | 5678.815 |
| mo003 | h | Oficial electricista. (mano de obra) | 0.117 | 33423.53 | 3910.553 |
| % | % | Herramientas | 2 % | 19290.754 | 385.815 |
|  |  | Costes directos |  |  | 19676.569 |

## Recursos

**mt48ele010a** Ud Electroválvula para riego
Datos técnicos: Coste energético 16.272 MJ; Emisión de CO2 1.429 kg
Residuos:
- embalaje: re150101 Envases de papel y cartón. (componente de residuo); rendimiento 0.072 kg; Código LER 15 01 01; Masa del elemento 1 kg; Volumen 0.001333 m3
