# Cámara de inspección para toma de muestras de poliéster reforzado con fibra de vidrio (PRFV)

- Propiedad del archivo: CYPE Ingenieros S.A.
- Formato: FIEBDC-3/2016
- Programa: Generador de precios de la construcción. CYPE Ingenieros, S.A.
- Fecha: 17/05/2024
- Ámbito geográfico: Argentina
- Divisa: ARS
- Costes indirectos: 3 %
- Gastos generales: 13 %
- Beneficio industrial: 6 %
- IVA: 21 %

## U Urbanización interior del lote

### US Depuración de aguas residuales domésticas

#### USA Accesorios

**USA110** Ud Cámara de inspección para toma de muestras de poliéster reforzado con fibra de vidrio (PRFV).
Cámara de inspección para toma de muestras de poliéster reforzado con fibra de vidrio (PRFV), de 580 mm de diámetro y 0,55 m de altura, con boca de entrada y boca de salida, de 110 mm de diámetro y tapa.
Incluye: Replanteo. Colocación. Conexionado y comprobación de su correcto funcionamiento.
Criterio de cómputo de proyecto: Número de unidades previstas, según documentación gráfica de Proyecto.
Criterio de cómputo de obra: Se medirá el número de unidades realmente ejecutadas según especificaciones de Proyecto.

| Código | Ud | Descripción | Rendimiento | Precio | Importe |
|---|---|---|---|---|---|
| mt46fmg010a | Ud | Cámara de inspección para toma de muestras de poliéster reforzado con fibra de vidrio (PRFV), de 580 mm de diámetro y 0,55 m de altura, con boca de entrada y boca de salida, de 110 mm de diámetro y tapa. (material) | 1 | 4579.45 | 4579.450 |
| mo008 | h | Oficial plomero. (mano de obra) | 0.604 | 12241.03 | 7393.582 |
| mo107 | h | Medio oficial plomero. (mano de obra) | 0.604 | 8888.07 | 5368.394 |
| % | % | Herramientas | 2 % | 17341.426 | 346.829 |
|  |  | Costes directos |  |  | 17688.255 |

## Recursos

**mt46fmg010a** Ud Cámara de inspección para toma de muestras de poliéster reforzado con fibra de vidrio (PRFV)
Datos técnicos: Coste energético 239.784 MJ; Emisión de CO2 11.897 kg
Residuos:
- embalaje: re150101 Envases de papel y cartón. (componente de residuo); rendimiento 1.396 kg; Código LER 15 01 01; Masa del elemento 1 kg; Volumen 0.001333 m3
