# Estación depuradora biológica

- Propiedad del archivo: CYPE Ingenieros S.A.
- Formato: FIEBDC-3/2016
- Programa: Generador de precios de la construcción. CYPE Ingenieros, S.A.
- Fecha: 17/05/2024
- Ámbito geográfico: Argentina
- Divisa: ARS
- Costes indirectos: 3 %
- Gastos generales: 13 %
- Beneficio industrial: 6 %
- IVA: 21 %

## U Urbanización interior del lote

### US Depuración de aguas residuales domésticas

#### USE Estaciones depuradoras

**USE012** Ud Estación depuradora biológica.
Estación depuradora biológica de aguas residuales, tecnología VFL, capacidad para 40 a 120 usuarios (H.E.), carga media de materia orgánica contaminante (DBO5) de 7,2 kg/día y caudal máximo de agua depurada de 16200 litros/día, equipada con una estación de bombeo, un reactor biológico tipo AT, un compresor y un depósito de fangos. Totalmente instalada y en funcionamiento, sin incluir la excavación, la nivelación ni el relleno del trasdós.
Incluye: Replanteo. Colocación de la estación depuradora. Conexionado con las redes de conducción de agua, de desagües cloacales y pluviales y eléctrica. Puesta en marcha.
Criterio de cómputo de proyecto: Número de unidades previstas, según documentación gráfica de Proyecto.
Criterio de cómputo de obra: Se medirá el número de unidades realmente ejecutadas según especificaciones de Proyecto.

| Código | Ud | Descripción | Rendimiento | Precio | Importe |
|---|---|---|---|---|---|
| mt46edb010l | Ud | Estación depuradora biológica de aguas residuales, tecnología VFL, capacidad para 40 a 120 usuarios (H.E.), carga media de materia orgánica contaminante (DBO5) de 7,2 kg/día y caudal máximo de agua depurada de 16200 litros/día, equipada con una estación de bombeo, un reactor biológico tipo AT, un compresor y un depósito de fangos. (material) | 1 | 473550.15 | 473550.150 |
| mq04cag010a | h | Camión con grúa de hasta 6 t. (maquinaria) | 1.159 | 14225.67 | 16487.552 |
| mo008 | h | Oficial plomero. (mano de obra) | 9.667 | 12241.03 | 118334.037 |
| mo107 | h | Medio oficial plomero. (mano de obra) | 9.667 | 8888.07 | 85920.973 |
| mo003 | h | Oficial electricista. (mano de obra) | 2.417 | 12241.03 | 29586.570 |
| mo102 | h | Medio oficial electricista. (mano de obra) | 2.417 | 8888.07 | 21482.465 |
| % | % | Herramientas | 2 % | 745361.747 | 14907.235 |
|  |  | Costes directos |  |  | 760268.982 |

## Recursos

**mt46edb010l** Ud Estación depuradora biológica de aguas residuales
Datos técnicos: Coste energético 202956.286 MJ; Emisión de CO2 7197.733 kg
Residuos:
- embalaje: re150101 Envases de papel y cartón. (componente de residuo); rendimiento 0.086 kg; Código LER 15 01 01; Masa del elemento 1 kg; Volumen 0.001333 m3
