# Depósito de almacenamiento de aguas residuales

- Propiedad del archivo: CYPE Ingenieros S.A.
- Formato: FIEBDC-3/2016
- Programa: Generador de precios de la construcción. CYPE Ingenieros, S.A.
- Fecha: 17/05/2024
- Ámbito geográfico: Argentina
- Divisa: ARS
- Costes indirectos: 3 %
- Gastos generales: 13 %
- Beneficio industrial: 6 %
- IVA: 21 %

## U Urbanización interior del lote

### US Depuración de aguas residuales domésticas

#### USR Depósitos de almacenamiento de aguas residuales

**USR010** Ud Depósito de almacenamiento de aguas residuales.
Depósito de almacenamiento de aguas residuales de polietileno de alta densidad (PEAD/HDPE), de 1500 litros, con boca de entrada de 110 mm de diámetro y boca de salida de 200 mm de diámetro con tapa.
Incluye: Replanteo. Colocación. Conexionado y comprobación de su correcto funcionamiento.
Criterio de cómputo de proyecto: Número de unidades previstas, según documentación gráfica de Proyecto.
Criterio de cómputo de obra: Se medirá el número de unidades realmente ejecutadas según especificaciones de Proyecto.

| Código | Ud | Descripción | Rendimiento | Precio | Importe |
|---|---|---|---|---|---|
| mt46fdg010a | Ud | Depósito de almacenamiento de aguas residuales de polietileno de alta densidad (PEAD/HDPE), de 1500 litros, con boca de entrada de 110 mm de diámetro y boca de salida de 200 mm de diámetro con tapa. (material) | 1 | 19872.4 | 19872.400 |
| mo008 | h | Oficial plomero. (mano de obra) | 2.175 | 12241.03 | 26624.240 |
| mo107 | h | Medio oficial plomero. (mano de obra) | 2.175 | 8888.07 | 19331.552 |
| % | % | Herramientas | 2 % | 65828.192 | 1316.564 |
|  |  | Costes directos |  |  | 67144.756 |

## Recursos

**mt46fdg010a** Ud Depósito de almacenamiento de aguas residuales de polietileno de alta densidad (PEAD/HDPE)
Datos técnicos: Coste energético 7811.326 MJ; Emisión de CO2 277.093 kg
Residuos:
- embalaje: re150101 Envases de papel y cartón. (componente de residuo); rendimiento 0.086 kg; Código LER 15 01 01; Masa del elemento 1 kg; Volumen 0.001333 m3
