# Fosa séptica de polietileno de alta densidad (PEAD/HDPE)

- Propiedad del archivo: CYPE Ingenieros S.A.
- Formato: FIEBDC-3/2016
- Programa: Generador de precios de la construcción. CYPE Ingenieros, S.A.
- Fecha: 03/06/2025
- Ámbito geográfico: Argentina
- Divisa: ARS
- Costes indirectos: 3 %
- Gastos generales: 13 %
- Beneficio industrial: 6 %
- IVA: 21 %

## U Urbanización interior del lote

### US Depuración de aguas residuales domésticas

#### USS Fosas sépticas y filtros

**USS010** Ud Fosa séptica de polietileno de alta densidad (PEAD/HDPE).
Fosa séptica de polietileno de alta densidad (PEAD/HDPE), de 1400 litros, de 1078 mm de diámetro y 1860 mm de altura, para 7 usuarios (H.E.), con entrada de 410 mm de diámetro, boca de entrada y boca de salida de 110 mm de diámetro.
Incluye: Replanteo. Colocación y conexionado de la fosa séptica. Comprobación de su correcto funcionamiento.
Criterio de cómputo de proyecto: Número de unidades previstas, según documentación gráfica de Proyecto.
Criterio de cómputo de obra: Se medirá el número de unidades realmente ejecutadas según especificaciones de Proyecto.

| Código | Ud | Descripción | Rendimiento | Precio | Importe |
|---|---|---|---|---|---|
| mt46fsp100b | Ud | Fosa séptica de polietileno de alta densidad (PEAD/HDPE), de 1400 litros, de 1078 mm de diámetro y 1860 mm de altura, para 7 usuarios (H.E.), con entrada de 410 mm de diámetro, boca de entrada y boca de salida de 110 mm de diámetro, para tratamiento primario de aguas residuales. (material) | 1 | 11649.58 | 11649.580 |
| mo008 | h | Oficial plomero. (mano de obra) | 2.127 | 34893.33 | 74218.113 |
| mo107 | h | Medio oficial plomero. (mano de obra) | 2.127 | 25332.66 | 53882.568 |
| % | % | Herramientas | 2 % | 139750.261 | 2795.005 |
|  |  | Costes directos |  |  | 142545.266 |
