# Muro de gaviones para vallado de lote

- Propiedad del archivo: CYPE Ingenieros S.A.
- Formato: FIEBDC-3/2016
- Programa: Generador de precios de la construcción. CYPE Ingenieros, S.A.
- Fecha: 17/05/2024
- Ámbito geográfico: Argentina
- Divisa: ARS
- Costes indirectos: 3 %
- Gastos generales: 13 %
- Beneficio industrial: 6 %
- IVA: 21 %

## U Urbanización interior del lote

### UV Cerramientos exteriores

#### UVM Muros

**UVM030** m² Muro de gaviones para vallado de lote.
Vallado de lote formado por muro de gaviones con dos caras vistas compuesto por gavión de 2000x1000x250 mm de malla soldada, de alambre de acero galvanizado, de 3,5 a 6 mm de diámetro, con una apertura de malla de 25x100 mm en todas las caras, con una resistencia a la corrosión en niebla salina superior a 3000 horas y una resistencia mínima a la tracción del alambre de 450 N/mm²; y relleno con medios mecánicos con piedra caliza, de granulometría comprendida entre 150 y 200 mm.
Criterio de valoración económica: El precio no incluye la fundación.
Incluye: Replanteo. Preparación de la superficie de apoyo. Extendido de los gaviones. Amarre de las aristas. Relleno de los gaviones. Cierre y atado final de los gaviones. Retirada del material sobrante.
Criterio de cómputo de proyecto: Superficie medida según documentación gráfica de Proyecto.
Criterio de cómputo de obra: Se medirá la superficie realmente ejecutada según especificaciones de Proyecto.

| Código | Ud | Descripción | Rendimiento | Precio | Importe |
|---|---|---|---|---|---|
| mt07etf035a | Ud | Gavión de 2000x1000x250 mm de malla soldada, de alambre de acero galvanizado, de 3,5 a 6 mm de diámetro, con una apertura de malla de 25x100 mm en todas las caras, con una resistencia a la corrosión en niebla salina superior a 3000 horas según ISO 10289 e ISO 9227 y una resistencia mínima a la tracción del alambre de 450 N/mm² y dos caños huecos de acero de 60 mm de diámetro para su anclaje a la fundación. (material) | 0.5 | 1249.12 | 624.560 |
| mt06psm010b | m³ | Piedra caliza de granulometría comprendida entre 150 y 200 mm, con desgaste en el ensayo de Los Ángeles < 50. (material) | 0.275 | 212.7 | 58.493 |
| mq01exn020a | h | Retroexcavadora hidráulica sobre neumáticos, de 105 kW. (maquinaria) | 1.275 | 13333.87 | 17000.684 |
| mq04cab010c | h | Camión basculante de 12 t de carga, de 162 kW. (maquinaria) | 1.275 | 11556.03 | 14733.938 |
| mo041 | h | Oficial albañil especializado en trabajos de mampostería de obra civil. (mano de obra) | 1.319 | 11912.66 | 15712.799 |
| mo087 | h | Medio oficial albañil especializado en trabajos de mampostería de obra civil. (mano de obra) | 1.319 | 8905.02 | 11745.721 |
| % | % | Herramientas | 2 % | 59876.195 | 1197.524 |
|  |  | Costes directos |  |  | 61073.719 |

Residuos:
- colocación: mt07etf035a; factor de residuo 0.0053
- colocación: mt06psm010b Piedra caliza de granulometría comprendida entre 150 y 200 mm, con desgaste en el ensayo de Los Ángeles < 50; factor de residuo 0.0154

## Recursos

**mt07etf035a** Ud Gavión de 2000x1000x250 mm de malla soldada
Datos técnicos: Coste energético 512.150 MJ; Emisión de CO2 52.032 kg; Código LER 17 04 05; Masa del elemento 20.25 kg; Volumen 0.009643 m3
Residuos:
- embalaje: re170203 Plástico. (componente de residuo); rendimiento 0.04 kg; Código LER 17 02 03; Masa del elemento 1 kg; Volumen 0.001667 m3

**mt06psm010b** m³ Piedra caliza de granulometría comprendida entre 150 y 200 mm, con desgaste en el ensayo de Los Ángeles < 50
Datos técnicos: Coste energético 3552.000 MJ; Emisión de CO2 128.000 kg; Código LER 01 04 13; Masa del elemento 1600 kg; Volumen 1.066667 m3
