# Ensayo de cemento

- Propiedad del archivo: CYPE Ingenieros S.A.
- Formato: FIEBDC-3/2016
- Programa: Generador de precios de la construcción. CYPE Ingenieros, S.A.
- Fecha: 17/05/2024
- Ámbito geográfico: Argentina
- Divisa: ARS
- Costes indirectos: 3 %
- Gastos generales: 13 %
- Beneficio industrial: 6 %
- IVA: 21 %

## X Control de calidad y ensayos

### XA Morteros, yesos, cales y cementos

#### XAT Cementos

**XAT010** Ud Ensayo de cemento.
Ensayos a realizar en laboratorio acreditado en el área técnica correspondiente, sobre una muestra de cemento, tomada en obra, para la determinación de las siguientes características: tiempo de fraguado. Incluso desplazamiento a obra, toma de muestra e informe de resultados.
Incluye: Desplazamiento a obra. Toma de muestras. Realización de ensayos. Redacción de informe de los resultados de los ensayos realizados.
Criterio de cómputo de proyecto: Ensayo a realizar, según documentación del Plan de control de calidad.

| Código | Ud | Descripción | Rendimiento | Precio | Importe |
|---|---|---|---|---|---|
| mt49cem010 | Ud | Ensayo para determinar el tiempo de fraguado de una muestra de cemento, incluso desplazamiento a obra, toma de muestra e informe de resultados. (material) | 1 | 754.54 | 754.540 |
| % | % | Herramientas | 2 % | 754.540 | 15.091 |
|  |  | Costes directos |  |  | 769.631 |
