# Ensayo de yeso

- Propiedad del archivo: CYPE Ingenieros S.A.
- Formato: FIEBDC-3/2016
- Programa: Generador de precios de la construcción. CYPE Ingenieros, S.A.
- Fecha: 17/05/2024
- Ámbito geográfico: Argentina
- Divisa: ARS
- Costes indirectos: 3 %
- Gastos generales: 13 %
- Beneficio industrial: 6 %
- IVA: 21 %

## X Control de calidad y ensayos

### XA Morteros, yesos, cales y cementos

#### XAY Yesos y escayolas

**XAY010** Ud Ensayo de yeso.
Ensayos a realizar en laboratorio acreditado en el área técnica correspondiente, sobre una muestra de yeso tomada en obra, para la determinación de las siguientes características: finura de molido y trabajabilidad (tiempos de fraguado), análisis químico, análisis de fases según ASTM C471M, humedad, índice de pureza. Incluso desplazamiento a obra e informe de resultados.
Incluye: Desplazamiento a obra. Toma de muestras. Realización de ensayos. Redacción de informe de los resultados de los ensayos realizados.
Criterio de cómputo de proyecto: Ensayo a realizar, según documentación del Plan de control de calidad.

| Código | Ud | Descripción | Rendimiento | Precio | Importe |
|---|---|---|---|---|---|
| mt49des010 | Ud | Repercusión de desplazamiento a obra para la toma de muestras. (material) | 1 | 9.39 | 9.390 |
| mt49yga020 | Ud | Toma en obra de muestras de yesos, cuyo peso no exceda de 50 kg. (material) | 1 | 406.06 | 406.060 |
| mt49yga040 | Ud | Ensayo para determinar la finura de molido y trabajabilidad (tiempos de fraguado) de una muestra de yeso de construcción. (material) | 1 | 1341.69 | 1341.690 |
| mt49yga050 | Ud | Análisis químico de yesos de construcción. (material) | 1 | 2607.3 | 2607.300 |
| mt49yga060 | Ud | Análisis de fases de yesos de construcción, según ASTM C471M. (material) | 1 | 1296.68 | 1296.680 |
| mt49yga090 | Ud | Ensayo para determinar la humedad de una muestra de yeso fraguada, mediante secado en estufa a 105°C. (material) | 1 | 102.21 | 102.210 |
| mt49yga120 | Ud | Ensayo para determinar el índice de pureza de una muestra de yeso, incluyendo las determinaciones de agua combinada y trióxido de azufre. (material) | 1 | 1621.82 | 1621.820 |
| mt49yga030 | Ud | Informe de resultados de los ensayos realizados sobre una muestra de yeso. (material) | 1 | 1218.18 | 1218.180 |
| % | % | Herramientas | 2 % | 8603.330 | 172.067 |
|  |  | Costes directos |  |  | 8775.397 |
