# Juego de tapones

- Propiedad del archivo: CYPE Ingenieros S.A.
- Formato: FIEBDC-3/2016
- Programa: Generador de precios de la construcción. CYPE Ingenieros, S.A.
- Fecha: 17/05/2024
- Ámbito geográfico: Argentina
- Divisa: ARS
- Costes indirectos: 3 %
- Gastos generales: 13 %
- Beneficio industrial: 6 %
- IVA: 21 %

## Y Seguridad y salud

### YI Equipos de protección individual

#### YIO Para los oídos

**YIO020** Ud Juego de tapones.
Juego de tapones desechables, moldeables, de espuma de poliuretano antialérgica, con atenuación acústica de 31 dB, amortizable en 1 uso.
Criterio de cómputo de proyecto: Número de unidades previstas, según Estudio o Estudio Básico de Seguridad y Salud.
Criterio de cómputo de obra: Se medirá el número de unidades realmente suministradas según especificaciones de Estudio o Estudio Básico de Seguridad y Salud.

| Código | Ud | Descripción | Rendimiento | Precio | Importe |
|---|---|---|---|---|---|
| mt50epo020aa | Ud | Juego de tapones desechables, moldeables, con atenuación acústica de 31 dB, EPI de categoría II, cumpliendo todos los requisitos de seguridad. (material) | 1 | 0.35 | 0.350 |
| % | % | Herramientas | 2 % | 0.350 | 0.007 |
|  |  | Costes directos |  |  | 0.357 |
