# Alquiler de caseta prefabricada para almacén de productos inflamables

- Propiedad del archivo: CYPE Ingenieros S.A.
- Formato: FIEBDC-3/2016
- Programa: Generador de precios de la construcción. CYPE Ingenieros, S.A.
- Fecha: 17/05/2024
- Ámbito geográfico: Argentina
- Divisa: ARS
- Costes indirectos: 3 %
- Gastos generales: 13 %
- Beneficio industrial: 6 %
- IVA: 21 %

## Y Seguridad y salud

### YP Instalaciones provisionales de higiene y bienestar

#### YPC Casetas (alquiler/construcción/adaptación de locales)

**YPC042** Ud Alquiler de caseta prefabricada para almacén de productos inflamables.
Mes de alquiler de caseta prefabricada para almacenamiento en obra de los productos inflamables, de dimensiones 1,28x1,24x1,48 m (1,60 m²), fabricada en acero, con enrejado que permite una mayor ventilación y con cierre protegido con candado.
Criterio de valoración económica: El precio incluye la limpieza y el mantenimiento de la caseta durante el periodo de alquiler.
Incluye: Montaje, instalación y comprobación.
Criterio de cómputo de proyecto: Número de unidades previstas, según Estudio o Estudio Básico de Seguridad y Salud.
Criterio de cómputo de obra: Amortización en forma de alquiler mensual, según condiciones definidas en el contrato suscrito con la empresa suministradora.

| Código | Ud | Descripción | Rendimiento | Precio | Importe |
|---|---|---|---|---|---|
| mt50cas026b | Ud | Mes de alquiler de caseta prefabricada para almacenamiento en obra de productos inflamables, de 1,28x1,24x1,48 m (1,60 m²), fabricada en acero, con enrejado que permite una mayor ventilación y con cierre protegido con candado. (material) | 1 | 1072.3 | 1072.300 |
| % | % | Herramientas | 2 % | 1072.300 | 21.446 |
|  |  | Costes directos |  |  | 1093.746 |
