# Señal de seguridad y salud en el trabajo, de evacuación, salvamento y socorro

- Propiedad del archivo: CYPE Ingenieros S.A.
- Formato: FIEBDC-3/2016
- Programa: Generador de precios de la construcción. CYPE Ingenieros, S.A.
- Fecha: 17/05/2024
- Ámbito geográfico: Argentina
- Divisa: ARS
- Costes indirectos: 3 %
- Gastos generales: 13 %
- Beneficio industrial: 6 %
- IVA: 21 %

## Y Seguridad y salud

### YS Señalización provisional de obras

#### YSS Señalización de seguridad y salud

**YSS034** Ud Señal de seguridad y salud en el trabajo, de evacuación, salvamento y socorro.
Suministro, colocación y desmontaje de señal de evacuación, salvamento y socorro, de PVC serigrafiado, de 297x210 mm, con pictograma blanco de forma rectangular sobre fondo verde, con 4 orificios de fijación, amortizable en 3 usos, fijada con bridas de nylon. Incluso mantenimiento en condiciones seguras durante todo el periodo de tiempo que se requiera.
Incluye: Colocación. Desmontaje posterior. Transporte hasta el lugar de almacenaje o retirada a contenedor.
Criterio de cómputo de proyecto: Número de unidades previstas, según Estudio o Estudio Básico de Seguridad y Salud.
Criterio de cómputo de obra: Se medirá el número de unidades realmente colocadas según especificaciones de Estudio o Estudio Básico de Seguridad y Salud.

| Código | Ud | Descripción | Rendimiento | Precio | Importe |
|---|---|---|---|---|---|
| mt50les030Lc | Ud | Señal de evacuación, salvamento y socorro, de PVC serigrafiado, de 297x210 mm, con pictograma blanco de forma rectangular sobre fondo verde, con 4 orificios de fijación. (material) | 0.333 | 75.78 | 25.235 |
| mt50spr046 | Ud | Brida de nylon, de 4,8x200 mm. (material) | 4 | 0.49 | 1.960 |
| mo120 | h | Peón Seguridad y Salud. (mano de obra) | 0.188 | 8579.62 | 1612.969 |
| % | % | Herramientas | 2 % | 1640.164 | 32.803 |
|  |  | Costes directos |  |  | 1672.967 |

Residuos:
- colocación: mt50spr046 Brida de nylon, de 4,8x200 mm; factor de residuo 0.07

## Recursos

**mt50spr046** Ud Brida de nylon, de 4,8x200 mm
Datos técnicos: Coste energético 0.184 MJ; Emisión de CO2 0.009 kg; Código LER 17 02 03; Masa del elemento 0.0019 kg; Volumen 0.000003 m3
