# Estufa a leña

- Propiedad del archivo: CYPE Ingenieros S.A.
- Formato: FIEBDC-3/2016
- Programa: Generador de precios de la construcción. CYPE Ingenieros, S.A.
- Fecha: 17/05/2024
- Ámbito geográfico: Argentina
- Divisa: ARS
- Costes indirectos: 3 %
- Gastos generales: 13 %
- Beneficio industrial: 6 %
- IVA: 21 %

## Z Rehabilitación energética

### ZC Calefacción, climatización y agua caliente sanitaria

#### ZCH Estufas

**ZCH040** Ud Estufa a leña.
Rehabilitación energética de edificio mediante la colocación, en sustitución de equipo existente, de estufa a leña, potencia térmica nominal 7,5 kW, rendimiento 75%, volumen de calefacción, calculado con un requisito de 40 W/m³, 200 m³, revestimiento de acero color inoxidable, ventilación por convección natural, compuesta de hogar de fundición, cristal cerámico resistente a los 800°C, cajón de cenizas, aire primario y aire secundario regulables manualmente y sacude-parrilla de accionamiento exterior. Incluso accesorios de conexión al conducto de evacuación de los productos de la combustión, sin incluir este conducto. Totalmente montada y conexionada.
Incluye: Replanteo de la estufa. Presentación de los elementos. Montaje de la estufa y sus accesorios. Conexión al conducto de evacuación.
Criterio de cómputo de proyecto: Número de unidades previstas, según documentación gráfica de Proyecto.
Criterio de cómputo de obra: Se medirá el número de unidades realmente ejecutadas según especificaciones de Proyecto.

| Código | Ud | Descripción | Rendimiento | Precio | Importe |
|---|---|---|---|---|---|
| mt38arc040da | Ud | Estufa a leña, potencia térmica nominal 7,5 kW, rendimiento 75%, volumen de calefacción, calculado con un requisito de 40 W/m³, 200 m³, revestimiento de acero color inoxidable, ventilación por convección natural, compuesta de hogar de fundición, cristal cerámico resistente a los 800°C, cajón de cenizas, aire primario y aire secundario regulables manualmente y sacude-parrilla de accionamiento exterior. (material) | 1 | 579753.93 | 579753.930 |
| mt38arc600b | Ud | Puesta en marcha y formación en el manejo de estufa a leña. (material) | 1 | 24604.94 | 24604.940 |
| mo004 | h | Oficial calefaccionista. (mano de obra) | 1.159 | 12241.03 | 14187.354 |
| mo103 | h | Medio oficial calefaccionista. (mano de obra) | 1.159 | 8888.07 | 10301.273 |
| % | % | Herramientas | 2 % | 628847.497 | 12576.950 |
|  |  | Costes directos |  |  | 641424.447 |
