# Caldera de biomasa, para la combustión de pellets

- Propiedad del archivo: CYPE Ingenieros S.A.
- Formato: FIEBDC-3/2016
- Programa: Generador de precios de la construcción. CYPE Ingenieros, S.A.
- Fecha: 17/05/2024
- Ámbito geográfico: Argentina
- Divisa: ARS
- Costes indirectos: 3 %
- Gastos generales: 13 %
- Beneficio industrial: 6 %
- IVA: 21 %

## Z Rehabilitación energética

### ZC Calefacción, climatización y agua caliente sanitaria

#### ZCQ Calderas de biomasa

**ZCQ020** Ud Caldera de biomasa, para la combustión de pellets.
Rehabilitación energética de edificio mediante la colocación, en sustitución de equipo existente, de caldera para la combustión de pellets, potencia nominal de 4,8 a 16 kW, con cuerpo de acero soldado y ensayado a presión, de 1130x590x865 mm, aislamiento interior, cámara de combustión con sistema automático de limpieza del quemador mediante parrilla basculante, intercambiador de calor de caños verticales con mecanismo de limpieza automática, sistema de extracción de humos con regulación de velocidad, cajón para recogida de cenizas del módulo de combustión, aprovechamiento del calor residual, equipo de limpieza, control de la combustión mediante sonda integrada, sistema de mando integrado con pantalla táctil, para el control de la combustión y del acumulador de agua caliente sanitaria, con sistema de alimentación de pellets, compuesto por kit básico de extractor flexible para pellets, formado por caño extractor de 1 m de longitud y motor de accionamiento de 0,55 kW, para alimentación monofásica a 230 V, 3 m de caño de ampliación de extractor flexible para pellets, 1 m de caño de conexión de extractor flexible para pellets, sin incluir el conducto para evacuación de los productos de la combustión. Totalmente montada, conexionada y puesta en marcha por la empresa instaladora para la comprobación de su correcto funcionamiento.
Incluye: Replanteo. Presentación de los elementos. Montaje de la caldera y sus accesorios. Conexionado con las redes de conducción de agua, de desagües cloacales y pluviales y eléctrica, y con el conducto de evacuación de los productos de la combustión. Puesta en marcha.
Criterio de cómputo de proyecto: Número de unidades previstas, según documentación gráfica de Proyecto.
Criterio de cómputo de obra: Se medirá el número de unidades realmente ejecutadas según especificaciones de Proyecto.

| Código | Ud | Descripción | Rendimiento | Precio | Importe |
|---|---|---|---|---|---|
| mt38cbh012aa | Ud | Caldera para la combustión de pellets, potencia nominal de 4,8 a 16 kW, con cuerpo de acero soldado y ensayado a presión, de 1130x590x865 mm, aislamiento interior, cámara de combustión con sistema automático de limpieza del quemador mediante parrilla basculante, intercambiador de calor de caños verticales con mecanismo de limpieza automática, sistema de extracción de humos con regulación de velocidad, cajón para recogida de cenizas del módulo de combustión, aprovechamiento del calor residual, equipo de limpieza, control de la combustión mediante sonda integrada, sistema de mando integrado con pantalla táctil, para el control de la combustión y del acumulador de agua caliente sanitaria (material) | 1 | 3448136.52 | 3448136.520 |
| mt38cbh099a | Ud | Base de apoyo antivibraciones, para caldera. (material) | 1 | 14793.72 | 14793.720 |
| mt38cbh097a | Ud | Limitador térmico de seguridad, tarado a 95°C, formado por válvula y sonda de temperatura. (material) | 1 | 32786.08 | 32786.080 |
| mt38cbh085aaa | Ud | Sistema de elevación de la temperatura de retorno por encima de 55°C, compuesto por válvula motorizada de 3 vías de 1" de diámetro y bomba de circulación, para evitar condensaciones y deposiciones de hollín en el interior de la caldera. (material) | 1 | 228702.93 | 228702.930 |
| mt38cbh096a | Ud | Regulador de tiro de 150 mm de diámetro, con clapeta antiexplosión, para caldera. (material) | 1 | 127945.7 | 127945.700 |
| mt38cbh105a | Ud | Montaje del sistema de alimentación por sinfín flexible, para caldera para la combustión de pellets. (material) | 1 | 133143.49 | 133143.490 |
| mt38cbh100a | Ud | Puesta en marcha y formación en el manejo de caldera de biomasa. (material) | 1 | 139940.61 | 139940.610 |
| mt38cbh052a | Ud | Kit básico de extractor flexible para pellets, formado por caño extractor de 1 m de longitud y motor de accionamiento de 0,55 kW, para alimentación monofásica a 230 V, para sistema de alimentación de caldera de biomasa. (material) | 1 | 412225.04 | 412225.040 |
| mt38cbh076a | m | Caño de ampliación de extractor flexible para pellets, para sistema de alimentación de caldera de biomasa. (material) | 3 | 75567.93 | 226703.790 |
| mt38cbh077a | m | Caño de conexión de extractor flexible para pellets, para sistema de alimentación de caldera de biomasa. (material) | 1 | 14793.72 | 14793.720 |
| mt38cbh078a | m | Transportador helicoidal sinfín flexible, para sistema de alimentación de caldera de biomasa. (material) | 5 | 17592.53 | 87962.650 |
| mo004 | h | Oficial calefaccionista. (mano de obra) | 4.819 | 12241.03 | 58989.524 |
| mo103 | h | Medio oficial calefaccionista. (mano de obra) | 4.819 | 8888.07 | 42831.609 |
| % | % | Herramientas | 2 % | 4968955.383 | 99379.108 |
|  |  | Costes directos |  |  | 5068334.491 |

## Recursos

**mt38cbh012aa** Ud Caldera para la combustión de pellets
Datos técnicos: Coste energético 7597.850 MJ; Emisión de CO2 639.807 kg
Residuos:
- embalaje: re150101 Envases de papel y cartón. (componente de residuo); rendimiento 3.017 kg; Código LER 15 01 01; Masa del elemento 1 kg; Volumen 0.001333 m3
- embalaje: re170201 Madera. (componente de residuo); rendimiento 0.71 kg; Código LER 17 02 01; Masa del elemento 1 kg; Volumen 0.000909 m3
