# Rehabilitación energética de techo inclinado sobre espacio no habitable, con aislamiento térmico por el interior. Sistema "ISOVER"

- Propiedad del archivo: CYPE Ingenieros S.A.
- Formato: FIEBDC-3/2016
- Programa: Generador de precios de la construcción. CYPE Ingenieros, S.A.
- Fecha: 17/05/2024
- Ámbito geográfico: Argentina
- Divisa: ARS
- Costes indirectos: 3 %
- Gastos generales: 13 %
- Beneficio industrial: 6 %
- IVA: 21 %

## Z Rehabilitación energética

### ZH Cerramientos horizontales: adición de aislamiento térmico

#### ZHB Sistemas de aislamiento por el interior de techo inclinado, sobre espacio no habitable

**ZHB020** m² Rehabilitación energética de techo inclinado sobre espacio no habitable, con aislamiento térmico por el interior. Sistema "ISOVER".
Rehabilitación energética de techo inclinado sobre espacio no habitable, con aislamiento térmico por el interior. Sistema "ISOVER" formado por: colchoneta ligera de lana de vidrio, IBR Desnudo "ISOVER", de 80 mm de espesor, resistencia térmica 1,8 m²K/W, conductividad térmica 0,044 W/(mK). Incluso cinta autoadhesiva para sellado de juntas.
Incluye: Limpieza del supradós de la losa. Corte, ajuste y fijación del aislamiento.
Criterio de cómputo de proyecto: Superficie medida según documentación gráfica de Proyecto.
Criterio de cómputo de obra: Se medirá la superficie realmente ejecutada según especificaciones de Proyecto.

| Código | Ud | Descripción | Rendimiento | Precio | Importe |
|---|---|---|---|---|---|
| mt16lvi010acd | m² | Colchoneta ligera de lana de vidrio, IBR Desnudo "ISOVER", de 80 mm de espesor, resistencia térmica 1,8 m²K/W, conductividad térmica 0,044 W/(mK), Euroclase A1 de reacción al fuego, capacidad de absorción de agua a corto plazo <=1 kg/m² y factor de resistencia a la difusión del vapor de agua 1. (material) | 1.1 | 1517.31 | 1669.041 |
| mt16aaa030 | m | Cinta autoadhesiva para sellado de juntas. (material) | 1 | 123.03 | 123.030 |
| mo054 | h | Oficial montador de aislantes. (mano de obra) | 0.089 | 12241.03 | 1089.452 |
| mo101 | h | Medio oficial montador de aislantes. (mano de obra) | 0.089 | 8905.02 | 792.547 |
| % | % | Herramientas | 2 % | 3674.070 | 73.481 |
|  |  | Costes directos |  |  | 3747.551 |

Residuos:
- colocación: mt16lvi010acd; factor de residuo 0.06
- colocación: mt16aaa030 Cinta autoadhesiva para sellado de juntas; factor de residuo 0.07

## Recursos

**mt16lvi010acd** m² Colchoneta ligera de lana de vidrio
Datos técnicos: Coste energético 119.573 MJ; Emisión de CO2 6.035 kg; Código LER 17 06 04; Masa del elemento 3.2 kg; Volumen 0.005333 m3
Residuos:
- embalaje: re170203 Plástico. (componente de residuo); rendimiento 0.024 kg; Código LER 17 02 03; Masa del elemento 1 kg; Volumen 0.001667 m3

**mt16aaa030** m Cinta autoadhesiva para sellado de juntas
Datos técnicos: Coste energético 0.339 MJ; Emisión de CO2 0.017 kg; Código LER 17 06 04; Masa del elemento 0.0025 kg; Volumen 0.000004 m3
Residuos:
- embalaje: re170203 Plástico; rendimiento 0.001 kg
