# Desolidarización bajo pavimento cerámico o de piedra natural, con láminas nodulares de polietileno

- Propiedad del archivo: CYPE Ingenieros S.A.
- Formato: FIEBDC-3/2016
- Programa: Generador de precios de la construcción. CYPE Ingenieros, S.A.
- Fecha: 07/10/2024
- Ámbito geográfico: Argentina
- Divisa: ARS
- Costes indirectos: 3 %
- Gastos generales: 13 %
- Beneficio industrial: 6 %
- IVA: 21 %

## N Aislamientos e impermeabilizaciones

### NS Desolidarizaciones

#### NSN Suelos

**NSN005** m² Desolidarización bajo pavimento cerámico o de piedra natural, con láminas nodulares de polietileno.
Desolidarización bajo pavimento cerámico o de piedra natural, con lámina desolidarizante de estructura nodular de polietileno, Ditec 3 "REVESTECH", de 1 m de ancho y 3 mm de espesor, con ambas caras revestidas de geotextil no tejido de polipropileno, fijada al soporte con adhesivo cementoso mejorado, C2 TE S1, deformable, con deslizamiento reducido y tiempo abierto ampliado, color gris, extendido con llana dentada.
Incluye: Corte y preparación de la lámina desolidarizante. Extendido del adhesivo cementoso sobre la superficie soporte. Colocación de la lámina desolidarizante.
Criterio de cómputo de proyecto: Superficie medida según documentación gráfica de Proyecto.
Criterio de cómputo de obra: Se medirá la superficie realmente ejecutada según especificaciones de Proyecto.

| Código | Ud | Descripción | Rendimiento | Precio | Importe |
|---|---|---|---|---|---|
| mt09mcm060a | kg | Adhesivo cementoso mejorado, C2 TE S1, deformable, con deslizamiento reducido y tiempo abierto ampliado, color gris, a base de cemento, agregados de granulometría fina, resinas sintéticas y aditivos especiales, con propiedades tixotrópicas y de endurecimiento sin retracción. (material) | 2 | 13.94 | 27.880 |
| mt15rev180d | m² | Lámina desolidarizante de estructura nodular de polietileno, Ditec 3 "REVESTECH", de 1 m de ancho y 3 mm de espesor, con ambas caras revestidas de geotextil no tejido de polipropileno, suministrada en rollos de 30 m de longitud. (material) | 1.05 | 20298.1 | 21313.005 |
| mo029 | h | Oficial aplicador de membranas impermeabilizantes preelaboradas. (mano de obra) | 0.108 | 32526.94 | 3512.910 |
| mo067 | h | Medio oficial aplicador de membranas impermeabilizantes preelaboradas. (mano de obra) | 0.108 | 24314.72 | 2625.990 |
| % | % | Herramientas | 2 % | 27479.785 | 549.596 |
|  |  | Costes directos |  |  | 28029.381 |

Residuos:
- colocación: mt09mcm060a; factor de residuo 0.07
- colocación: mt15rev180d; factor de residuo 0.0336

## Recursos

**mt09mcm060a** kg Adhesivo cementoso mejorado
Datos técnicos: Coste energético 3.871 MJ; Emisión de CO2 0.344 kg; Código LER 17 09 04; Masa del elemento 1 kg; Volumen 0.000667 m3
Residuos:
- embalaje: re170203 Plástico. (componente de residuo); rendimiento 0.003 kg; Código LER 17 02 03; Masa del elemento 1 kg; Volumen 0.001667 m3

**mt15rev180d** m² Lámina desolidarizante de estructura nodular de polietileno
Datos técnicos: Coste energético 78.550 MJ; Emisión de CO2 2.831 kg; Código LER 17 06 04; Masa del elemento 0.55 kg; Volumen 0.000917 m3
Residuos:
- embalaje: re170203 Plástico; rendimiento 0.033 kg
