# Aislamiento térmico en cámaras de aire de cielorrasos continuos, por insuflación, desde la cara inferior, de nódulos de lana mineral

- Propiedad del archivo: CYPE INGENIEROS, S.A.
- Formato: FIEBDC-3/2002
- Ámbito geográfico: Argentina
- Divisa: ARS
- Costes indirectos: 3.00 %
- Gastos generales: 13.00 %
- Beneficio industrial: 6.00 %
- IVA: 21.00 %

## N Aislamientos e impermeabilizaciones

### NK Aislamientos térmicos de aplicación mecánica

#### NKT Cielorrasos

**NKT010** m² Aislamiento térmico en cámaras de aire de cielorrasos continuos, por insuflación, desde la cara inferior, de nódulos de lana mineral.
Aislamiento térmico en cielorrasos continuos, rellenando el interior de la cámara de aire de 40 mm de espesor medio, por insuflación, desde la cara inferior, de nódulos de lana mineral Isolene 4 "ISOVER", no aptos como soporte nutritivo para el desarrollo de hongos ni bacterias, densidad 50 kg/m³ y conductividad térmica 0,046 W/(mK). Incluso panel de poliestireno expandido para la resolución del perímetro.
Incluye: Inspección endoscópica de la cámara de aire. Resolución del perímetro. Replanteo y realización de los taladros en las placas del cielorraso continuo. Protección de los elementos del entorno que puedan verse afectados durante los trabajos de insuflación. Insuflación del aislamiento. Tapado de los taladros. Limpieza final.
Criterio de cómputo de proyecto: Superficie medida según documentación gráfica de Proyecto.
Criterio de cómputo de obra: Se medirá la superficie realmente ejecutada según especificaciones de Proyecto.

| Código | Ud | Descripción | Rendimiento | Precio | Importe |
|---|---|---|---|---|---|
| mt16lvi100d | kg | Nódulos de lana mineral Isolene 4 "ISOVER", no aptos como soporte nutritivo para el desarrollo de hongos ni bacterias, densidad 50 kg/m³ y conductividad térmica 0,046 W/(mK), Euroclase A1 de reacción al fuego, capacidad de absorción de agua a corto plazo <=1 kg/m², calor específico 800 J/kgK y factor de resistencia a la difusión del vapor de agua 1; para relleno de cámaras por insuflación. (material) | 2.000 | 1353.27 | 2706.54 |
| mt16pel010aagd | m² | Panel rígido de poliestireno expandido, de superficie lisa y mecanizado lateral recto, de 40 mm de espesor, resistencia térmica 1,4 m²K/W, conductividad térmica 0,029 W/(mK), Euroclase E de reacción al fuego, con código de designación EPS-EN 13163-L3-W3-T2-S5-P10-BS250-TR200-DS(N)2-CS(10)150. (material) | 0.500 | 2887.88 | 1443.94 |
| mt27pfj020a | kg | Plaste de interior, de 1,65 g/cm³ de densidad, color blanco, para aplicar con espátula o llana. (material) | 0.200 | 77.08 | 15.42 |
| mq08mpa010 | h | Equipo para insuflación de aislamiento en cámaras de aire. (maquinaria) | 0.083 | 3739.81 | 310.40 |
| op00tal010 |  | Taladro. | 1.000 | 0.00 | 0.00 |
| mo030 | h | Oficial aplicador de productos aislantes. (mano de obra) | 0.105 | 11912.66 | 1250.83 |
| mo068 | h | Medio oficial aplicador de productos aislantes. (mano de obra) | 0.105 | 8905.02 | 935.03 |
| % | % | Herramientas | 2 % | 6662.16 | 133.24 |
|  |  | Costes directos |  |  | 6795.40 |
