# Revestimiento con mortero acrílico

- Propiedad del archivo: CYPE INGENIEROS, S.A.
- Formato: FIEBDC-3/2002
- Ámbito geográfico: Argentina
- Divisa: ARS
- Costes indirectos: 3.00 %
- Gastos generales: 13.00 %
- Beneficio industrial: 6.00 %
- IVA: 21.00 %

## R Revestimientos

### RG Morteros y revestimientos acrílicos

#### RGS Revestimientos sintético-minerales

**RGS010** m² Revestimiento con mortero acrílico.
Formación en fachadas de capa de acabado para revestimientos continuos, con mortero acrílico Webertene Classic L "WEBER", color a elegir, gama Estándar, acabado gota, sobre imprimación reguladora de la absorción Webertene Primer "WEBER". Aplicado con llana sobre una capa base de mortero industrial (no incluida en este precio). Incluso preparación de la superficie soporte, formación de juntas, rincones, aristas, remates en los encuentros con paramentos, revestimientos u otros elementos recibidos en su superficie y protección de la carpintería con cinta adhesiva de pintor.
Incluye: Preparación del paramento soporte ya revestido. Aplicación de la imprimación. Ejecución del acabado superficial.
Criterio de cómputo de proyecto: Superficie medida según documentación gráfica de Proyecto, deduciendo los huecos de superficie mayor de 3 m², añadiendo a cambio la superficie de la parte interior del hueco, correspondiente al desarrollo de jambas y dinteles. No se ha incrementado el cómputo por roturas y recortes, ya que en la descomposición se ha considerado un 5% más de piezas.
Criterio de cómputo de obra: Se medirá la superficie realmente ejecutada según especificaciones de Proyecto, deduciendo los huecos de superficie mayor de 3 m², añadiendo a cambio la superficie de la parte interior del hueco, correspondiente al desarrollo de jambas y dinteles.

| Código | Ud | Descripción | Rendimiento | Precio | Importe |
|---|---|---|---|---|---|
| mt28mac030c | kg | Mortero acrílico Webertene Classic L "WEBER", color a elegir, gama Estándar, acabado gota, a base de resinas acrílicas, cargas minerales, pigmentos resistentes a los rayos UV, fungicidas y aditivos especiales. (material) | 2.700 | 45.16 | 121.93 |
| mt28pcc010c | l | Imprimación reguladora de la absorción Webertene Primer "WEBER", color a elegir, gama Estándar, a base de copolímeros acrílicos, cargas minerales y aditivos especiales, impermeable al agua de lluvia y permeable al vapor de agua. (material) | 0.450 | 82.64 | 37.19 |
| mt27wav020a | m | Cinta adhesiva de pintor, de 25 mm de ancho. (material) | 1.750 | 1.19 | 2.08 |
| op00tal020 |  | Taladro con batidora. | 1.000 | 0.00 | 0.00 |
| mo039 | h | Oficial albañil especializado en trabajos de mampostería especializado en trabajos de revoque. (mano de obra) | 0.216 | 11912.66 | 2573.13 |
| mo111 | h | Ayudante de albañil especializado en trabajos de mampostería especializado en trabajos de revoque. (mano de obra) | 0.216 | 8860.38 | 1913.84 |
| % | % | Herramientas | 2 % | 4648.17 | 92.96 |
|  |  | Costes directos |  |  | 4741.13 |
