# Piso interior de piezas de gres esmaltado. Colocación en capa fina

- Propiedad del archivo: CYPE INGENIEROS, S.A.
- Formato: FIEBDC-3/2002
- Ámbito geográfico: Argentina
- Divisa: ARS
- Costes indirectos: 3.00 %
- Gastos generales: 13.00 %
- Beneficio industrial: 6.00 %
- IVA: 21.00 %

## R Revestimientos

### RS Pisos

#### RSG Cerámicos

**RSG110** m² Piso interior de piezas de gres esmaltado. Colocación en capa fina.
Piso interior de piezas de gres esmaltado, de 200x200x10 mm, gama media, capacidad de absorción de agua E<3%, con resistencia al deslizamiento media. SOPORTE: de mortero de cemento. COLOCACIÓN: en capa fina y mediante embadurnado simple con adhesivo cementoso de fraguado normal, de altas prestaciones, C1 T, con deslizamiento reducido Webercol Dur "WEBER", color gris. REJUNTADO: con mortero de juntas cementoso mejorado, tipo CG2 W A, con absorción de agua reducida y resistencia elevada a la abrasión, Webercolor Junta Fina "WEBER", color Blanco, en juntas de 2 mm de espesor.
Incluye: Limpieza y comprobación de la superficie soporte. Replanteo de los niveles de acabado. Replanteo de la disposición de las piezas y juntas de movimiento. Aplicación del adhesivo. Colocación de las crucetas. Colocación de las piezas a punta de cuchara. Formación de juntas de partición, perimetrales y estructurales. Rejuntado. Eliminación y limpieza del material sobrante. Limpieza final del piso.
Criterio de cómputo de proyecto: Superficie útil, medida según documentación gráfica de Proyecto. No se ha incrementado el cómputo por roturas y recortes, ya que en la descomposición se ha considerado un 5% más de piezas.
Criterio de cómputo de obra: Se medirá la superficie realmente ejecutada según especificaciones de Proyecto.

| Código | Ud | Descripción | Rendimiento | Precio | Importe |
|---|---|---|---|---|---|
| mt09mcw010d | kg | Adhesivo cementoso de fraguado normal, de altas prestaciones, C1 T, con deslizamiento reducido Webercol Dur "WEBER", color gris, a base de cemento gris, resina sintética, agregados silíceos y calcáreos y aditivos orgánicos e inorgánicos, con resistencia a la inmersión en agua. (material) | 4.500 | 4.37 | 19.67 |
| mt18bde100ef | m² | Piezas de gres esmaltado, de 200x200x10 mm, gama media, capacidad de absorción de agua E<3%, con resistencia al deslizamiento media. (material) | 1.050 | 188.23 | 197.64 |
| mt18acc100a | Ud | Kit de crucetas de PVC para garantizar un espesor de las juntas entre piezas de entre 1 y 20 mm, en revestimientos y pavimentos cerámicos. (material) | 0.350 | 28.59 | 10.01 |
| mt09mcw050fa | kg | Mortero de juntas cementoso mejorado, tipo CG2 W A, con absorción de agua reducida y resistencia elevada a la abrasión, Webercolor Junta Fina "WEBER", color Blanco, compuesto de cemento blanco, cemento gris, agregados calcáreos, resinas sintéticas, aditivos orgánicos e inorgánicos específicos y pigmentos minerales, con muy bajo contenido de sustancias orgánicas volátiles (VOC), extrafino e impermeable al agua, para rejuntado de todo tipo de piezas cerámicas y piedras naturales, para juntas de hasta 3 mm. (material) | 0.280 | 16.63 | 4.66 |
| mo023 | h | Oficial colocador de pisos. (mano de obra) | 0.451 | 11912.66 | 5372.61 |
| mo061 | h | Medio oficial colocador de pisos. (mano de obra) | 0.226 | 8905.02 | 2012.53 |
| % | % | Herramientas | 2 % | 7617.12 | 152.34 |
|  |  | Costes directos |  |  | 7769.46 |
