# Protección pasiva contra incendios de elemento estructural, con mortero proyectado. Sistema "PLACO"

- Propiedad del archivo: CYPE Ingenieros S.A.
- Formato: FIEBDC-3/2016
- Programa: Generador de precios de la construcción. CYPE Ingenieros, S.A.
- Fecha: 16/05/2024
- Ámbito geográfico: Argentina
- Divisa: ARS
- Costes indirectos: 3 %
- Gastos generales: 13 %
- Beneficio industrial: 6 %
- IVA: 21 %

## I Instalaciones

### IO Contra incendios

#### IOR Protección pasiva contra incendios: estructuras

**IOR064** m² Protección pasiva contra incendios de elemento estructural, con mortero proyectado. Sistema "PLACO".
Sistema de protección pasiva contra incendios de viga de acero HEA 100, protegida en 3 caras, sistema "PLACO", mediante proyección neumática de mortero Igniver, compuesto por una base de yeso, vermiculita y aditivos especiales, reacción al fuego clase A1, hasta formar un espesor mínimo de 10 mm y conseguir una resistencia al fuego de 15 minutos.
Incluye: Limpieza y preparación de la superficie del perfil metálico. Protección de los elementos del entorno que puedan verse afectados durante los trabajos de proyección. Proyección mecánica del mortero.
Criterio de cómputo de proyecto: Superficie resultante del desarrollo de los perfiles metálicos que componen la estructura, según documentación gráfica de Proyecto.
Criterio de cómputo de obra: Se medirá la superficie realmente ejecutada según especificaciones de Proyecto, resultante del desarrollo de los perfiles metálicos que componen la estructura.

| Código | Ud | Descripción | Rendimiento | Precio | Importe |
|---|---|---|---|---|---|
| mt09mip010a | kg | Mortero Igniver "PLACO", compuesto por una base de yeso, vermiculita y aditivos especiales, reacción al fuego clase A1, para protección pasiva contra el fuego mediante proyección. (material) | 7 | 8.3 | 58.100 |
| mq06pym010 | h | Mezcladora-bombeadora para morteros y yesos proyectados, de 3 m³/h. (maquinaria) | 0.159 | 2187.69 | 347.843 |
| mo030 | h | Oficial aplicador de productos aislantes. (mano de obra) | 0.171 | 11912.66 | 2037.065 |
| mo068 | h | Medio oficial aplicador de productos aislantes. (mano de obra) | 0.171 | 8905.02 | 1522.758 |
| % | % | Herramientas | 2 % | 3965.766 | 79.315 |
|  |  | Costes directos |  |  | 4045.081 |

Residuos:
- colocación: mt09mip010a; factor de residuo 0.0063

## Recursos

**mt09mip010a** kg Mortero Igniver "PLACO"
Datos técnicos: Coste energético 4.440 MJ; Emisión de CO2 0.193 kg; Código LER 17 01 01; Masa del elemento 1 kg; Volumen 0.000667 m3
Residuos:
- embalaje: re150101 Envases de papel y cartón. (componente de residuo); rendimiento 0.014 kg; Código LER 15 01 01; Masa del elemento 1 kg; Volumen 0.001333 m3
- embalaje: re170201 Madera. (componente de residuo); rendimiento 0.002 kg; Código LER 17 02 01; Masa del elemento 1 kg; Volumen 0.000909 m3
- embalaje: re170203 Plástico. (componente de residuo); rendimiento 0.003 kg; Código LER 17 02 03; Masa del elemento 1 kg; Volumen 0.001667 m3
