# Revestimiento exterior con plaquetas de ladrillo cerámico visto montadas sobre una malla. Colocación en capa fina

- Propiedad del archivo: CYPE Ingenieros S.A.
- Formato: FIEBDC-3/2016
- Programa: Generador de precios de la construcción. CYPE Ingenieros, S.A.
- Fecha: 16/05/2024
- Ámbito geográfico: Argentina
- Divisa: ARS
- Costes indirectos: 3 %
- Gastos generales: 13 %
- Beneficio industrial: 6 %
- IVA: 21 %

## R Revestimientos

### RA De piezas rígidas en paramentos verticales

#### RAM De plaquetas de ladrillo cerámico visto

**RAM030** m² Revestimiento exterior con plaquetas de ladrillo cerámico visto montadas sobre una malla. Colocación en capa fina.
Revestimiento exterior con plaquetas de ladrillo cerámico visto macizo de elaboración mecánica, de 230x37x15 mm, color blanco montadas sobre una malla de 600x250 mm. SOPORTE: paramento de hormigón, vertical. COLOCACIÓN: en capa fina y mediante doble encolado con adhesivo cementoso mejorado de ligantes mixtos, tixotrópico, C2 TE S1, deformable, con deslizamiento reducido y tiempo abierto ampliado Webercol Flex² Multigel "WEBER", color gris. REJUNTADO: con mortero de cemento, confeccionado en obra, dosificación 1:5, color blanco, en juntas de 16 mm de espesor.
Criterio de valoración económica: El precio no incluye las piezas especiales ni la resolución de puntos singulares.
Incluye: Preparación de la superficie soporte. Replanteo de los niveles, de la disposición de piezas y de las juntas. Corte de las mallas. Preparación y aplicación del material de colocación. Formación de juntas de movimiento. Colocación de las piezas. Rejuntado. Acabado y limpieza final.
Criterio de cómputo de proyecto: Superficie medida según documentación gráfica de Proyecto, deduciendo los huecos de superficie mayor de 3 m². No se ha incrementado el cómputo por roturas y recortes, ya que en la descomposición se ha considerado un 5% más de piezas.
Criterio de cómputo de obra: Se medirá la superficie realmente ejecutada según especificaciones de Proyecto, deduciendo los huecos de superficie mayor de 3 m².

| Código | Ud | Descripción | Rendimiento | Precio | Importe |
|---|---|---|---|---|---|
| mt09mcw010m | kg | Adhesivo cementoso mejorado de ligantes mixtos, tixotrópico, C2 TE S1, deformable, con deslizamiento reducido y tiempo abierto ampliado Webercol Flex² Multigel "WEBER", color gris, a base de cemento gris, resinas sintéticas especiales, agregados silíceos seleccionados, fibras de vidrio de alta dispersión y aditivos orgánicos e inorgánicos, con muy bajo contenido de sustancias orgánicas volátiles (VOC), con resistencia a la inmersión en agua. (material) | 6 | 7.97 | 47.820 |
| mt19pel010a | m² | Plaquetas de ladrillo cerámico visto macizo de elaboración mecánica, de 230x37x15 mm, color blanco, montadas sobre una malla de 600x250 mm, con una junta de separación entre plaquetas de 16 mm. (material) | 1.05 | 414.85 | 435.593 |
| mt09mif010pa | t | Mortero industrial para albañilería, de cemento, color blanco, categoría M-7,5 (resistencia a compresión 7,5 N/mm²), suministrado en sacos. (material) | 0.01 | 1071 | 10.710 |
| mo024 | h | Oficial albañil especializado en trabajos de mampostería especializado en revestimientos cerámicos. (mano de obra) | 0.648 | 11912.66 | 7719.404 |
| mo062 | h | Medio oficial albañil especializado en trabajos de mampostería especializado en revestimientos cerámicos. (mano de obra) | 0.648 | 8905.02 | 5770.453 |
| % | % | Herramientas | 2 % | 13983.980 | 279.680 |
|  |  | Costes directos |  |  | 14263.660 |

Residuos:
- colocación: mt09mcw010m; factor de residuo 0.07
- colocación: mt19pel010a; factor de residuo 0.0346774
- colocación: mt09mif010pa; factor de residuo 0.0063

## Recursos

**mt09mcw010m** kg Adhesivo cementoso mejorado de ligantes mixtos
Datos técnicos: Coste energético 3.871 MJ; Emisión de CO2 0.344 kg; Código LER 17 09 04; Masa del elemento 1 kg; Volumen 0.000667 m3
Residuos:
- embalaje: re170203 Plástico. (componente de residuo); rendimiento 0.003 kg; Código LER 17 02 03; Masa del elemento 1 kg; Volumen 0.001667 m3

**mt19pel010a** m² Plaquetas de ladrillo cerámico visto macizo de elaboración mecánica
Datos técnicos: Coste energético 103.223 MJ; Emisión de CO2 7.485 kg; Código LER 17 01 03; Masa del elemento 25.8 kg; Volumen 0.02064 m3
Residuos:
- embalaje: re150101 Envases de papel y cartón. (componente de residuo); rendimiento 0.191 kg; Código LER 15 01 01; Masa del elemento 1 kg; Volumen 0.001333 m3
- embalaje: re170201 Madera. (componente de residuo); rendimiento 0.026 kg; Código LER 17 02 01; Masa del elemento 1 kg; Volumen 0.000909 m3

**mt09mif010pa** t Mortero industrial para albañilería
Datos técnicos: Coste energético 2101.336 MJ; Emisión de CO2 182.161 kg; Código LER 17 01 01; Masa del elemento 1000 kg; Volumen 0.666667 m3
Residuos:
- embalaje: re150101 Envases de papel y cartón; rendimiento 14.286 kg
- embalaje: re170201 Madera; rendimiento 0.769 kg
- embalaje: re170203 Plástico; rendimiento 0.301 kg
