# Capa de terminación de estucado de mortero de cal sobre capa base, en paramento exterior

- Propiedad del archivo: CYPE Ingenieros S.A.
- Formato: FIEBDC-3/2016
- Programa: Generador de precios de la construcción. CYPE Ingenieros, S.A.
- Fecha: 16/05/2024
- Ámbito geográfico: Argentina
- Divisa: ARS
- Costes indirectos: 3 %
- Gastos generales: 13 %
- Beneficio industrial: 6 %
- IVA: 21 %

## R Revestimientos

### RB Morteros industriales para revoque y revoque fino

#### RBA Morteros de cal

**RBA031** m² Capa de terminación de estucado de mortero de cal sobre capa base, en paramento exterior.
Capa de terminación de estucado de mortero de cal, resistencia a compresión de 0,4 a 2,5 N/mm², Webercal Estucado "WEBER", color a elegir, de 3 mm de espesor, con acabado fratasado, aplicado manualmente, sobre capa base de mortero, en paramento exterior, vertical.
Criterio de valoración económica: El precio incluye la protección de los elementos del entorno que puedan verse afectados durante los trabajos y la resolución de puntos singulares, pero no incluye la capa base de mortero.
Incluye: Despiece de paños de trabajo. Preparación del mortero. Aplicación del mortero. Realización de juntas y puntos singulares. Ejecución del acabado. Curado del mortero.
Criterio de cómputo de proyecto: Superficie medida según documentación gráfica de Proyecto, deduciendo el 50% de los huecos entre 2 y 4 m² y el 100% de los huecos mayores de 4 m², añadiendo a cambio, en estos últimos, la superficie de la parte interior del hueco, correspondiente al desarrollo de jambas y dinteles. En los huecos que no se deduzcan, o que se deduzcan parcialmente, están incluidos los trabajos de realizar la superficie interior del hueco.
Criterio de cómputo de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 19.03 | 0.095 |
| mt28esc010f | kg | Mortero de cal, resistencia a compresión de 0,4 a 2,5 N/mm², para uso en interiores o en exteriores, Webercal Estucado "WEBER", color a elegir, compuesto de cal aérea, resinas redispersables, cargas y pigmentos minerales y aditivos orgánicos e inorgánicos, suministrado en sacos. (material) | 4.2 | 55.56 | 233.352 |
| mt27wav020a | m | Cinta adhesiva de pintor, de 25 mm de ancho. (material) | 1 | 1.19 | 1.190 |
| mo039 | h | Oficial albañil especializado en trabajos de mampostería especializado en trabajos de revoque. (mano de obra) | 0.492 | 11912.66 | 5861.029 |
| mo111 | h | Ayudante de albañil especializado en trabajos de mampostería especializado en trabajos de revoque. (mano de obra) | 0.246 | 8860.38 | 2179.653 |
| % | % | Herramientas | 4 % | 8275.319 | 331.013 |
|  |  | Costes directos |  |  | 8606.332 |

Residuos:
- colocación: mt28esc010f; factor de residuo 0.0066
- colocación: mt27wav020a Cinta adhesiva de pintor, de 25 mm de ancho; factor de residuo 0.0441176

## Recursos

**mt08aaa010a** m³ Agua
Datos técnicos: Coste energético 60.000 MJ; Emisión de CO2 30.000 kg

**mt28esc010f** kg Mortero de cal, resistencia a compresión de 0,4 a 2,5 N/mm²
Datos técnicos: Coste energético 4.268 MJ; Emisión de CO2 0.262 kg; Código LER 17 01 01; Masa del elemento 1 kg; Volumen 0.000667 m3
Residuos:
- embalaje: re150101 Envases de papel y cartón. (componente de residuo); rendimiento 0.014 kg; Código LER 15 01 01; Masa del elemento 1 kg; Volumen 0.001333 m3

**mt27wav020a** m Cinta adhesiva de pintor, de 25 mm de ancho
Datos técnicos: Coste energético 0.002 MJ; Emisión de CO2 0.003 kg; Código LER 20 01 01; Masa del elemento 0.0034 kg; Volumen 0.000005 m3
