# Trampilla para trasdosado de placas de yeso laminado, sistema "PLACO"

- Propiedad del archivo: CYPE Ingenieros S.A.
- Formato: FIEBDC-3/2016
- Programa: Generador de precios de la construcción. CYPE Ingenieros, S.A.
- Fecha: 16/05/2024
- Ámbito geográfico: Argentina
- Divisa: ARS
- Costes indirectos: 3 %
- Gastos generales: 13 %
- Beneficio industrial: 6 %
- IVA: 21 %

## R Revestimientos

### RR Sistemas Drywall en paramentos verticales

#### RRY De placas de yeso laminado

**RRY079** Ud Trampilla para trasdosado de placas de yeso laminado, sistema "PLACO".
Trampilla de registro, Alutramp "PLACO", de 600x600 mm, formada por marco de aluminio y puerta de placa de yeso laminado con baja absorción superficial de agua, Placomarine PPM 13, para trasdosado de placas de yeso laminado. Incluso accesorios de montaje.
Criterio de valoración económica: El precio incluye la resolución de encuentros y puntos singulares.
Incluye: Marcado y corte de la placa de yeso laminado. Colocación del marco. Colocación y atornillado de la puerta.
Criterio de cómputo de proyecto: Número de unidades previstas, según documentación gráfica de Proyecto.
Criterio de cómputo de obra: Se medirá el número de unidades realmente colocadas según especificaciones de Proyecto.

| Código | Ud | Descripción | Rendimiento | Precio | Importe |
|---|---|---|---|---|---|
| mt12plk070b | Ud | Trampilla de registro, Alutramp "PLACO", de 600x600 mm, formada por marco de aluminio y puerta de placa de yeso laminado con baja absorción superficial de agua, Placomarine PPM 13. (material) | 1 | 429.81 | 429.810 |
| mo015 | h | Oficial colocador de cielorrasos. (mano de obra) | 0.151 | 12241.03 | 1848.396 |
| mo082 | h | Medio oficial colocador de cielorrasos. (mano de obra) | 0.151 | 8905.02 | 1344.658 |
| % | % | Herramientas | 2 % | 3622.864 | 72.457 |
|  |  | Costes directos |  |  | 3695.321 |

## Recursos

**mt12plk070b** Ud Trampilla de registro
Datos técnicos: Coste energético 176.482 MJ; Emisión de CO2 12.843 kg
Residuos:
- embalaje: re150101 Envases de papel y cartón. (componente de residuo); rendimiento 0.072 kg; Código LER 15 01 01; Masa del elemento 1 kg; Volumen 0.001333 m3
