# Losa de viguetas y tablero estructural de madera

- Propiedad del archivo: CYPE INGENIEROS, S.A.
- Formato: FIEBDC-3/2002
- Ámbito geográfico: Argentina
- Divisa: ARS
- Costes indirectos: 3.00 %
- Gastos generales: 13.00 %
- Beneficio industrial: 6.00 %
- IVA: 21.00 %

## E Estructuras

### EM Madera

#### EMF Losas

**EMF020** m² Losa de viguetas y tablero estructural de madera.
Losa tradicional con un intereje de 60 cm, compuesto por viguetas de madera aserrada de pino, de 70x70 mm de sección, con acabado cepillado colocadas mediante apoyo sobre elemento estructural; tablero estructural de partículas de madera para uso en ambiente seco, de 30 mm de espesor, fijado con tornillos de cabeza avellanada, de acero al carbono; membrana impermeabilizante bicapa de 5 mm de espesor, formada por una lámina superior bituminosa fonoabsorbente y una lámina inferior de fieltro de poliéster, sellada con cinta autoadhesiva, de polietileno, con adhesivo acrílico sin disolventes, armadura de polietileno y película de separación de papel siliconado, de 0,34 mm de espesor y 60 mm de ancho, desolidarización con banda perimetral autoadhesiva desolidarizante, de espuma de polietileno de celdas cerradas, de 4 mm de espesor y de 150 mm de ancho, de color gris, y malla soldada Q 55 250x250 mm de acero AM 500 N, en capa de compresión de 4 cm de espesor de hormigón liviano HL-25/B/10/XC2, densidad entre 1200 y 1500 kg/m³, (cantidad mínima de cemento 275 kg/m³), elaborado, y colado con grúa; apuntalamiento y desapuntalamiento de las viguetas. Incluso conectores para losa de madera y hormigón, alambre de atar, separadores, elementos de atado de viguetas y zunchos perimetrales de planta y huecos.
Incluye: Preparación del perímetro de apoyo de las viguetas. Replanteo y colocación en seco de las viguetas. Colocación de los tableros. Apuntalamiento. Resolución del apoyo sobre el elemento estructural. Colocación de un entramado de largueros de madera, ensamblados en los cruces de las viguetas. Nivelación. Apoyo y fijación de los tableros. Colocación de la membrana impermeabilizante. Colocación de la banda desolidarizadora. Atornillado de los conectores para losa de madera y hormigón. Colocación de la malla soldada con separadores homologados. Colado y compactación del hormigón. Reglado y nivelación de la capa de compresión. Curado del hormigón. Desapuntalamiento.
Criterio de cómputo de proyecto: Superficie medida en verdadera magnitud desde las caras exteriores de los zunchos del perímetro, según documentación gráfica de Proyecto, deduciendo los huecos de superficie mayor de 6 m².
Criterio de cómputo de obra: Se medirá, en verdadera magnitud, desde las caras exteriores de los zunchos del perímetro, la superficie realmente ejecutada según especificaciones de Proyecto, deduciendo los huecos de superficie mayor de 6 m². Se consideran incluidos todos los elementos integrantes de la losa señalados en los planos y detalles del Proyecto.

| Código | Ud | Descripción | Rendimiento | Precio | Importe |
|---|---|---|---|---|---|
| mt50spa052b | m | Tablón de madera de pino, de 20x7,2 cm. (material) | 0.040 | 106.28 | 4.25 |
| mt50spa101 | kg | Clavos de acero. (material) | 0.045 | 31.48 | 1.42 |
| mt50spa081a | Ud | Puntal metálico telescópico, de hasta 3 m de altura. (material) | 0.013 | 323.67 | 4.21 |
| mt07mee101dd | m³ | Madera aserrada de pino para viguetas, de hasta 5 m de longitud, de 70x70 mm de sección, con acabado cepillado. (material) | 0.008 | 9193.71 | 73.55 |
| mt08eff020o | m² | Tablero estructural de partículas de madera para uso en ambiente seco, de 2400x900 mm y 30 mm de espesor, machihembrado en sus cuatro cantos, Euroclase D-s2, d0 de reacción al fuego, emisión de formaldehído menor o igual a 0,124 mg/m³ de aire. (material) | 1.050 | 372.62 | 391.25 |
| mt07emr118lb | Ud | Tornillo de cabeza avellanada, de 6 mm de diámetro y 120 mm de longitud, de acero al carbono, con tratamiento superficial a base de resina epoxi, para clases de servicio 1, 2 y 3. (material) | 9.000 | 9.72 | 87.48 |
| mt15pdr030a | m² | Membrana impermeabilizante bicapa de 5 mm de espesor, formada por una lámina superior bituminosa fonoabsorbente y una lámina inferior de fieltro de poliéster. (material) | 1.050 | 23105.80 | 24261.09 |
| mt15pdr050c | m | Cinta autoadhesiva, de polietileno, con adhesivo acrílico sin disolventes, armadura de polietileno y película de separación de papel siliconado, de 0,34 mm de espesor y 60 mm de ancho, rango de temperatura de trabajo de -40 a 80°C, para el sellado en los encuentros de los paneles y para la fijación y el sellado de láminas impermeabilizantes y para el control del vapor, suministrada en rollos de 25 m de longitud. (material) | 0.500 | 1829.93 | 914.97 |
| mt16pdr030a | m | Banda perimetral autoadhesiva desolidarizante, de espuma de polietileno de celdas cerradas, de 4 mm de espesor y de 150 mm de ancho, de color gris. (material) | 1.000 | 3173.43 | 3173.43 |
| mt07emr200a | Ud | Tornillo de acero galvanizado calidad 6.8 según ISO 898-1, tipo M-7,5, de cabeza hexagonal y rosca métrica total según DIN 931 e ISO 4014, de 7,5 mm de diámetro y 155 mm de longitud, con anillo de fin de carrera, para su utilización como conectores en losas de madera y hormigón. (material) | 6.100 | 39.07 | 238.33 |
| mt07aco020m | Ud | Separador homologado para malla soldada. (material) | 2.000 | 1.47 | 2.94 |
| mt07ame080bbd | m² | Malla soldada Q 55 separación 250x250 mm, con alambres longitudinales de 4,2 mm de diámetro y alambres transversales de 4,2 mm de diámetro, acero AM 500 N, según IRAM-IAS U 500-06. (material) | 1.100 | 42.41 | 46.65 |
| mt08var050 | kg | Alambre galvanizado para atar, de 1,30 mm de diámetro. (material) | 0.017 | 25.22 | 0.43 |
| mt10hes050psa | m³ | Hormigón liviano HLA-25/B/10/XC2, de entre 1200 y 1500 kg/m³ de densidad, cantidad mínima de cemento 275 kg/m³, elaborado. (material) | 0.042 | 2618.28 | 109.97 |
| op00cla010 |  | Clavadora neumática. | 1.000 | 0.00 | 0.00 |
| op00cep010 |  | Garlopa. | 1.000 | 0.00 | 0.00 |
| au00auh040 |  | Vibrador de hormigón, eléctrico. | 1.000 | 0.00 | 0.00 |
| au00auh010 |  | Cubilote. | 1.000 | 0.00 | 0.00 |
| mo048 | h | Oficial montador de estructura de madera. (mano de obra) | 0.810 | 33849.77 | 27418.31 |
| mo095 | h | Medio oficial montador de estructura de madera. (mano de obra) | 0.269 | 25286.39 | 6802.04 |
| mo044 | h | Oficial armador de encofrados. (mano de obra) | 0.134 | 33849.77 | 4535.87 |
| mo091 | h | Medio oficial armador de encofrados. (mano de obra) | 0.134 | 25286.39 | 3388.38 |
| mo043 | h | Oficial armador de hierro. (mano de obra) | 0.030 | 33849.77 | 1015.49 |
| mo090 | h | Medio oficial armador de hierro. (mano de obra) | 0.030 | 25286.39 | 758.59 |
| mo045 | h | Oficial armador en hormigón. (mano de obra) | 0.011 | 33849.77 | 372.35 |
| mo092 | h | Medio oficial armador en hormigón. (mano de obra) | 0.045 | 25286.39 | 1137.89 |
| % | % | Herramientas | 2 % | 74738.89 | 1494.78 |
|  |  | Costes directos |  |  | 76233.67 |
