# Aislamiento térmico de cañerías

- Propiedad del archivo: CYPE INGENIEROS, S.A.
- Formato: FIEBDC-3/2002
- Ámbito geográfico: Argentina
- Divisa: ARS
- Costes indirectos: 3.00 %
- Gastos generales: 13.00 %
- Beneficio industrial: 6.00 %
- IVA: 21.00 %

## N Aislamientos e impermeabilizaciones

### NA Aislamientos térmicos

#### NAA Cañerías y bajantes

**NAA010** m Aislamiento térmico de cañerías.
Aislamiento térmico de cañería en instalación interior de calefacción, colocada superficialmente, para la distribución de fluidos calientes (de +40°C a +60°C), formado por coquilla de espuma elastomérica, de 7 mm de diámetro interior y 25 mm de espesor, a base de caucho sintético flexible, de estructura celular cerrada, con adhesivo para las uniones.
Incluye: Preparación de la superficie soporte. Replanteo y corte del aislamiento. Colocación del aislamiento.
Criterio de cómputo de proyecto: Longitud medida según documentación gráfica de Proyecto.
Criterio de cómputo de obra: Se medirá la longitud realmente ejecutada según especificaciones de Proyecto.

| Código | Ud | Descripción | Rendimiento | Precio | Importe |
|---|---|---|---|---|---|
| mt17coe070ad | m | Coquilla de espuma elastomérica, de 7 mm de diámetro interior y 25 mm de espesor, a base de caucho sintético flexible, de estructura celular cerrada. (material) | 1.050 | 14172.85 | 14881.49 |
| mt17coe110 | l | Adhesivo para coquilla elastomérica. (material) | 0.007 | 22698.98 | 158.89 |
| mo054 | h | Oficial montador de aislantes. (mano de obra) | 0.083 | 33423.53 | 2774.15 |
| mo101 | h | Medio oficial montador de aislantes. (mano de obra) | 0.083 | 24314.72 | 2018.12 |
| % | % | Herramientas | 2 % | 19832.65 | 396.65 |
|  |  | Costes directos |  |  | 20229.30 |
