# Vereda de láminas de gres porcelánico técnico. Colocación en capa fina

- Propiedad del archivo: CYPE INGENIEROS, S.A.
- Formato: FIEBDC-3/2002
- Ámbito geográfico: Argentina
- Divisa: ARS
- Costes indirectos: 3.00 %
- Gastos generales: 13.00 %
- Beneficio industrial: 6.00 %
- IVA: 21.00 %

## R Revestimientos

### RS Pisos

#### RSG Cerámicos

**RSG255** m² Vereda de láminas de gres porcelánico técnico. Colocación en capa fina.
Vereda de láminas de gres porcelánico técnico, con malla de fibra de vidrio incorporada, de 1000x1000x6 mm, gama media, capacidad de absorción de agua E<0,1%, con resistencia al deslizamiento alta; carga de rotura >1500 N; resistencia a la flexión >45 N/mm². SOPORTE: de mortero de cemento. COLOCACIÓN: en capa fina y mediante doble encolado con adhesivo cementoso de fraguado normal, de altas prestaciones, C1 T, con deslizamiento reducido Webercol Dur "WEBER", color gris. REJUNTADO: con mortero de juntas cementoso mejorado, tipo CG2 W A, con absorción de agua reducida y resistencia elevada a la abrasión, Webercolor Premium "WEBER", color Blanco, en juntas de 2 mm de espesor.
Incluye: Limpieza y comprobación de la superficie soporte. Replanteo de los niveles de acabado. Replanteo de la disposición de las piezas y juntas de movimiento. Aplicación del adhesivo. Colocación de las crucetas. Colocación de las piezas. Formación de juntas de partición, perimetrales y estructurales. Rejuntado. Eliminación y limpieza del material sobrante. Limpieza final del piso.
Criterio de cómputo de proyecto: Superficie útil, medida según documentación gráfica de Proyecto. No se ha incrementado el cómputo por roturas y recortes, ya que en la descomposición se ha considerado un 5% más de piezas.
Criterio de cómputo de obra: Se medirá la superficie realmente ejecutada según especificaciones de Proyecto.

| Código | Ud | Descripción | Rendimiento | Precio | Importe |
|---|---|---|---|---|---|
| mt09mcw010d | kg | Adhesivo cementoso de fraguado normal, de altas prestaciones, C1 T, con deslizamiento reducido Webercol Dur "WEBER", color gris, a base de cemento gris, resina sintética, agregados silíceos y calcáreos y aditivos orgánicos e inorgánicos, con resistencia a la inmersión en agua. (material) | 7.500 | 5.61 | 42.08 |
| mt18bcp120yb | m² | Láminas de gres porcelánico técnico, con malla de fibra de vidrio incorporada, de 1000x1000x6 mm, gama media, capacidad de absorción de agua E<0,1%, con resistencia al deslizamiento alta; carga de rotura >1500 N; resistencia a la flexión >45 N/mm². (material) | 1.050 | 1636.89 | 1718.73 |
| mt18acc100a | Ud | Kit de crucetas de PVC para garantizar un espesor de las juntas entre piezas de entre 1 y 20 mm, en revestimientos y pavimentos cerámicos. (material) | 0.066 | 37.82 | 2.50 |
| mt09mcw050ia | kg | Mortero de juntas cementoso mejorado, tipo CG2 W A, con absorción de agua reducida y resistencia elevada a la abrasión, Webercolor Premium "WEBER", color Blanco, compuesto de cementos especiales, resina, agregados silíceos, aditivos hidrofugantes y aditivos orgánicos e inorgánicos específicos, con muy bajo contenido de sustancias orgánicas volátiles (VOC), con tecnología Protect³ y Pure Clean, bactericida, antimoho y antiverdín, repelente del agua y la suciedad, de fraguado y endurecimiento rápido, con efecto preventivo de las eflorescencias, con alta resistencia a los agentes químicos, flexible e impermeable al agua, para rejuntado de todo tipo de piezas cerámicas, piedras naturales y mosaico granítico, para juntas de hasta 15 mm. (material) | 0.040 | 38.03 | 1.52 |
| mo023 | h | Oficial colocador de pisos. (mano de obra) | 0.547 | 32526.94 | 17792.24 |
| mo061 | h | Medio oficial colocador de pisos. (mano de obra) | 0.273 | 24314.72 | 6637.92 |
| % | % | Herramientas | 2 % | 26194.99 | 523.90 |
|  |  | Costes directos |  |  | 26718.89 |
