# Reparación superficial y acabado de estructura de hormigón, con mortero a base de cemento, modificado con polímeros

- Propiedad del archivo: CYPE Ingenieros S.A.
- Formato: FIEBDC-3/2016
- Programa: Generador de precios de la construcción. CYPE Ingenieros, S.A.
- Fecha: 07/10/2024
- Ámbito geográfico: Argentina
- Divisa: ARS
- Costes indirectos: 3 %
- Gastos generales: 13 %
- Beneficio industrial: 6 %
- IVA: 21 %

## E Estructuras

### EH Hormigón armado

#### EHY Reparaciones

**EHY034** m² Reparación superficial y acabado de estructura de hormigón, con mortero a base de cemento, modificado con polímeros.
Aplicación manual de mortero, modificado con polímeros, compuesto por ligantes hidráulicos, resinas poliméricas, agregados silíceos y aditivos orgánicos e inorgánicos, Weberep Hormiestetic "WEBER", color gris, con resistencia a compresión a 28 días mayor de 24 N/mm², Euroclase A1 de reacción al fuego, en capa de 3 mm de espesor medio, con acabado superficial fratasado con esponja o fratás, para reparación de superficies dañadas en estructuras de hormigón.
Incluye: Humectación de la superficie soporte. Preparación de la mezcla. Aplicación del producto. Perfilado de aristas. Curado.
Criterio de cómputo de proyecto: Superficie medida según documentación gráfica de Proyecto.
Criterio de cómputo de obra: Se medirá la superficie realmente ejecutada según especificaciones de Proyecto.

| Código | Ud | Descripción | Rendimiento | Precio | Importe |
|---|---|---|---|---|---|
| mt09rew010c | kg | Mortero, modificado con polímeros, compuesto por ligantes hidráulicos, resinas poliméricas, agregados silíceos y aditivos orgánicos e inorgánicos, Weberep Hormiestetic "WEBER", color gris, con resistencia a compresión a 28 días mayor de 24 N/mm², Euroclase A1 de reacción al fuego, para reparación superficial y acabado de estructuras de hormigón. (material) | 4.5 | 14.1 | 63.450 |
| mo020 | h | Oficial albañil especializado en trabajos de mampostería. (mano de obra) | 0.505 | 32526.94 | 16426.105 |
| mo113 | h | Ayudante de albañil especializado en trabajos de mampostería. (mano de obra) | 0.505 | 23426.25 | 11830.256 |
| % | % | Herramientas | 2 % | 28319.811 | 566.396 |
|  |  | Costes directos |  |  | 28886.207 |

Residuos:
- colocación: mt09rew010c; factor de residuo 0.07

## Recursos

**mt09rew010c** kg Mortero, modificado con polímeros
Datos técnicos: Coste energético 2.251 MJ; Emisión de CO2 0.184 kg; Código LER 17 09 04; Masa del elemento 1 kg; Volumen 0.000667 m3
Residuos:
- embalaje: re170203 Plástico. (componente de residuo); rendimiento 0.003 kg; Código LER 17 02 03; Masa del elemento 1 kg; Volumen 0.001667 m3
