# Caldera a gas, doméstica, de condensación, mural, para calefacción y agua caliente sanitaria

- Propiedad del archivo: CYPE Ingenieros S.A.
- Formato: FIEBDC-3/2016
- Programa: Generador de precios de la construcción. CYPE Ingenieros, S.A.
- Fecha: 28/01/2025
- Ámbito geográfico: Argentina
- Divisa: ARS
- Costes indirectos: 3 %
- Gastos generales: 13 %
- Beneficio industrial: 6 %
- IVA: 21 %

## I Instalaciones

### IC Calefacción, refrigeración, climatización y agua caliente sanitaria

#### ICG Calderas a gas

**ICG232** Ud Caldera a gas, doméstica, de condensación, mural, para calefacción y agua caliente sanitaria
Caldera mural a gas N, con recuperación de calor por condensación de los productos de la combustión, para calefacción y agua caliente sanitaria simultáneas con microacumulación Start&Hot Microfast 3.0, para uso interior, cámara de combustión estanca, encendido electrónico, sin llama piloto, preparada para funcionar con gas natural enriquecido con hidrógeno, modelo IsoFast MiConnect MA 35-CS/1-Cf (N-ES) "SAUNIER DUVAL", potencia en calefacción (50/30°C) de 4,3 a 32,5 kW, potencia en calefacción (80/60°C) de 4 a 30 kW, rendimiento en calefacción (50/30°C) 106,2%, rendimiento en calefacción (80/60°C) 98%, potencia de agua caliente sanitaria de 4,1 a 34,8 kW, caudal de agua caliente sanitaria 21 l/min, eficiencia energética clase A en calefacción, eficiencia energética clase A en agua caliente sanitaria, perfil de consumo XL, de 890x470x380 mm, con control modulante MiSet Radio (SRT 380f), vía radio, con pantalla táctil, programación de la producción de agua caliente sanitaria y de la calefacción, regulación de la temperatura de impulsión por curva de calefacción y sonda de temperatura exterior inalámbrica y control desde smartphone o tablet mediante aplicación para IOS (iPhone e iPad) y Android, placa de conexiones de la caldera y conducto para evacuación de humos. Accesorios: neutralizador de condensados. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38cmd062a | Ud | Caldera mural a gas N, con recuperación de calor por condensación de los productos de la combustión, para calefacción y agua caliente sanitaria simultáneas con microacumulación Start&Hot Microfast 3.0, para uso interior, cámara de combustión estanca, encendido electrónico, sin llama piloto, preparada para funcionar con gas natural enriquecido con hidrógeno, modelo IsoFast MiConnect MA 35-CS/1-Cf (N-ES) "SAUNIER DUVAL", potencia en calefacción (50/30°C) de 4,3 a 32,5 kW, potencia en calefacción (80/60°C) de 4 a 30 kW, rendimiento en calefacción (50/30°C) 106,2%, rendimiento en calefacción (80/60°C) 98%, potencia de agua caliente sanitaria de 4,1 a 34,8 kW, caudal de agua caliente sanitaria 21 l/min, eficiencia energética clase A en calefacción, eficiencia energética clase A en agua caliente sanitaria, perfil de consumo XL, de 890x470x380 mm, con control modulante MiSet Radio (SRT 380f), vía radio, con pantalla táctil, programación de la producción de agua caliente sanitaria y de la calefacción, regulación de la temperatura de impulsión por curva de calefacción y sonda de temperatura exterior inalámbrica y control desde smartphone o tablet mediante aplicación para IOS (iPhone y iPad) y Android, placa de conexiones de la caldera y conducto para evacuación de humos. (material) | 1 | 4996913.79 | 4996913.790 |
| mt38cmd004a | Ud | Neutralizador de condensados, "SAUNIER DUVAL", para colocar entre la caldera y el caño de desagüe. (material) | 1 | 83580.4 | 83580.400 |
| mt38www012 | Ud | Material auxiliar para instalaciones de calefacción y agua caliente sanitaria (material) | 1 | 2507.41 | 2507.410 |
| mo004 | h | Oficial calefaccionista. (mano de obra) | 3.238 | 34893.33 | 112984.603 |
| mo103 | h | Medio oficial calefaccionista. (mano de obra) | 3.238 | 25332.66 | 82027.153 |
| % | % | Herramientas | 2 % | 5278013.356 | 105560.267 |
|  |  | Costes directos |  |  | 5383573.623 |

## Recursos

**mt38cmd062a** Ud Caldera mural a gas N
Datos técnicos: Coste energético 1382.652 MJ; Emisión de CO2 111.037 kg
Residuos:
- embalaje: re150101 Envases de papel y cartón. (componente de residuo); rendimiento 2.528 kg; Código LER 15 01 01; Masa del elemento 1 kg; Volumen 0.001333 m3
- embalaje: re170201 Madera. (componente de residuo); rendimiento 0.649 kg; Código LER 17 02 01; Masa del elemento 1 kg; Volumen 0.000909 m3
