# Calentador de agua a gas, convencional

- Propiedad del archivo: CYPE INGENIEROS, S.A.
- Formato: FIEBDC-3/2002
- Ámbito geográfico: Argentina
- Divisa: ARS
- Costes indirectos: 3.00 %
- Gastos generales: 13.00 %
- Beneficio industrial: 6.00 %
- IVA: 21.00 %

## I Instalaciones

### IC Calefacción, refrigeración, climatización y agua caliente sanitaria

#### ICA Agua caliente

**ICA030** Ud Calentador de agua a gas, convencional.
Calentador instantáneo a gas N, para el servicio de agua caliente sanitaria, Opalia C 11 LI GN "SAUNIER DUVAL", con control termostático de la temperatura, cámara de combustión abierta, baja emisión de NOx, encendido electrónico a pilas, sin llama piloto, control de llama por ionización, 11 l/min, de potencia modulada, eficiencia energética clase A, perfil de consumo M, 590x310x246 mm, con dispositivo de control de evacuación de los productos de la combustión, con conducto horizontal para evacuación de humos. Incluso soporte y anclajes de fijación a paramento vertical, llave de corte de esfera, latiguillos flexibles. Totalmente montado, conexionado y probado.
Incluye: Replanteo del aparato. Fijación en paramento mediante elementos de anclaje. Colocación del aparato y accesorios. Conexionado con la red de conducción de agua. Colocación del conducto de evacuación de los productos de la combustión y los accesorios de ventilación. Puesta en marcha.
Criterio de cómputo de proyecto: Número de unidades previstas, según documentación gráfica de Proyecto.
Criterio de cómputo de obra: Se medirá el número de unidades realmente ejecutadas según especificaciones de Proyecto.

| Código | Ud | Descripción | Rendimiento | Precio | Importe |
|---|---|---|---|---|---|
| mt38cgd065a | Ud | Calentador instantáneo a gas N, para el servicio de agua caliente sanitaria, Opalia C 11 LI GN "SAUNIER DUVAL", con control termostático de la temperatura, cámara de combustión abierta, baja emisión de NOx, encendido electrónico a pilas, sin llama piloto, control de llama por ionización, 11 l/min, de potencia modulada, eficiencia energética clase A, perfil de consumo M, 590x310x246 mm, con dispositivo de control de evacuación de los productos de la combustión, con conducto horizontal para evacuación de humos. (material) | 1.000 | 250150.24 | 250150.24 |
| mt37sve010b | Ud | Válvula de esfera de latón niquelado para roscar de 1/2". (material) | 1.000 | 58.93 | 58.93 |
| mt38tew010a | Ud | Latiguillo flexible de 20 cm y 1/2" de diámetro. (material) | 2.000 | 3280.66 | 6561.32 |
| mt38www011 | Ud | Material auxiliar para instalaciones de agua caliente sanitaria (material) | 1.000 | 594.62 | 594.62 |
| mo004 | h | Oficial calefaccionista. (mano de obra) | 2.472 | 12241.03 | 30259.83 |
| mo103 | h | Medio oficial calefaccionista. (mano de obra) | 2.472 | 8888.07 | 21971.31 |
| % | % | Herramientas | 2 % | 309596.25 | 6191.93 |
|  |  | Costes directos |  |  | 315788.18 |
