# Captador solar térmico para instalación colectiva, sobre techo inclinado

- Propiedad del archivo: CYPE INGENIEROS, S.A.
- Formato: FIEBDC-3/2002
- Ámbito geográfico: Argentina
- Divisa: ARS
- Costes indirectos: 3.00 %
- Gastos generales: 13.00 %
- Beneficio industrial: 6.00 %
- IVA: 21.00 %

## I Instalaciones

### IC Calefacción, refrigeración, climatización y agua caliente sanitaria

#### ICB Captación solar

**ICB011** Ud Captador solar térmico para instalación colectiva, sobre techo inclinado.
Captador solar térmico formado por batería de 2 módulos, compuesto cada uno de ellos de un captador solar térmico plano, Helioconcept SRV 2.3/2 "SAUNIER DUVAL", con panel de montaje de 1233x2033x80 mm, superficie útil 2,35 m², rendimiento óptico 0,787, coeficiente de pérdidas primario 3,783 W/m²K y coeficiente de pérdidas secundario 0,016 W/m²K², compuesto de marco de aluminio, acabado pintado, absorbedor de cobre con tratamiento altamente selectivo, aislamiento térmico de lana mineral y cubierta protectora de vidrio de seguridad, colocados sobre estructura soporte para techo inclinado. Incluso accesorios de montaje y fijación, conjunto de conexiones hidráulicas entre captadores solares térmicos, líquido de relleno para captador solar térmico, válvula de seguridad, purgador, válvulas de corte y demás accesorios. Totalmente montado, conexionado y probado.
Incluye: Replanteo del conjunto. Colocación de la estructura soporte. Colocación y fijación de los paneles sobre la estructura soporte. Conexionado con la red de conducción de agua. Llenado del circuito.
Criterio de cómputo de proyecto: Número de unidades previstas, según documentación gráfica de Proyecto.
Criterio de cómputo de obra: Se medirá el número de unidades realmente ejecutadas según especificaciones de Proyecto.

| Código | Ud | Descripción | Rendimiento | Precio | Importe |
|---|---|---|---|---|---|
| mt38css502a | Ud | Captador solar térmico plano, Helioconcept SRV 2.3/2 "SAUNIER DUVAL", con panel de montaje de 1233x2033x80 mm, superficie útil 2,35 m², rendimiento óptico 0,787, coeficiente de pérdidas primario 3,783 W/m²K y coeficiente de pérdidas secundario 0,016 W/m²K², compuesto de marco de aluminio, acabado pintado, absorbedor de cobre con tratamiento altamente selectivo, aislamiento térmico de lana mineral y cubierta protectora de vidrio de seguridad. (material) | 2.000 | 313713.00 | 627426.00 |
| mt38css551b | Ud | Bastidor de captador solar térmico, para 2 paneles, sobre techo inclinado de teja plana, "SAUNIER DUVAL". (material) | 1.000 | 135327.18 | 135327.18 |
| mt38css560 | Ud | Kit hidráulico de entrada y salida para batería de captadores solares térmicos, "SAUNIER DUVAL". (material) | 1.000 | 22554.53 | 22554.53 |
| mt38css562 | Ud | Kit hidráulico de unión entre captadores solares sobre techo inclinado, "SAUNIER DUVAL". (material) | 1.000 | 22554.53 | 22554.53 |
| mt38css580 | Ud | Purgador automático para captadores solares térmicos, "SAUNIER DUVAL". (material) | 1.000 | 30756.18 | 30756.18 |
| mt38css728 | Ud | Válvula de seguridad, para una temperatura máxima de 99°C, "SAUNIER DUVAL". (material) | 1.000 | 16403.29 | 16403.29 |
| mt38css300 | Ud | Bidón de 10 l de solución agua-glicol para relleno de captador solar térmico, "SAUNIER DUVAL". (material) | 0.370 | 26655.36 | 9862.48 |
| mt37sve010d | Ud | Válvula de esfera de latón niquelado para roscar de 1". (material) | 2.000 | 144.79 | 289.58 |
| mo009 | h | Oficial instalador de captadores solares. (mano de obra) | 5.835 | 12241.03 | 71426.41 |
| mo108 | h | Medio oficial instalador de captadores solares. (mano de obra) | 5.835 | 8888.07 | 51861.89 |
| % | % | Herramientas | 2 % | 988462.07 | 19769.24 |
|  |  | Costes directos |  |  | 1008231.31 |
