# Caldera a gas, colectiva, de condensación, de pie, de fundición de aluminio

- Propiedad del archivo: CYPE INGENIEROS, S.A.
- Formato: FIEBDC-3/2002
- Ámbito geográfico: Argentina
- Divisa: ARS
- Costes indirectos: 3.00 %
- Gastos generales: 13.00 %
- Beneficio industrial: 6.00 %
- IVA: 21.00 %

## I Instalaciones

### IC Calefacción, refrigeración, climatización y agua caliente sanitaria

#### ICG Calderas a gas

**ICG237** Ud Caldera a gas, colectiva, de condensación, de pie, de fundición de aluminio.
Caldera de pie, modular, para calefacción, con recuperación de calor por condensación de los productos de la combustión, a gas N, Thermosystem Condens F 120/3 "SAUNIER DUVAL", potencia útil modulante de 12 a 120 kW, dimensiones 1285x695x1240 mm, caudal de agua mínimo de 58 l/min y caudal nominal de 83 l/min, cuerpo de caldeo de fundición de aluminio/silicio, quemador modulante de acero inoxidable de premezcla con funcionamiento por radiación, ventiladores/extractores modulantes con control electrónico, intercambiador compacto en V, dispositivo de encendido y control de la llama, sensor NTC de control de la temperatura y termostato de seguridad. Incluso válvula de seguridad, purgadores, pirostato y desagüe a sumidero para el vaciado de la caldera y el drenaje de la válvula de seguridad, sin incluir el conducto para evacuación de los productos de la combustión. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38ccs020a | Ud | Caldera de pie, modular, para calefacción, con recuperación de calor por condensación de los productos de la combustión, a gas N, Thermosystem Condens F 120/3 "SAUNIER DUVAL", potencia útil modulante de 12 a 120 kW, dimensiones 1285x695x1240 mm, caudal de agua mínimo de 58 l/min y caudal nominal de 83 l/min, cuerpo de caldeo de fundición de aluminio/silicio, quemador modulante de acero inoxidable de premezcla con funcionamiento por radiación, ventiladores/extractores modulantes con control electrónico, intercambiador compacto en V, dispositivo de encendido y control de la llama, sensor NTC de control de la temperatura y termostato de seguridad. (material) | 1.000 | 4767207.44 | 4767207.44 |
| mt37svs010a | Ud | Válvula de seguridad, de latón, con rosca de 1/2" de diámetro, tarada a 3 bar de presión. (material) | 1.000 | 52.69 | 52.69 |
| mt37sgl020d | Ud | Purgador automático de aire con boya y rosca de 1/2" de diámetro, cuerpo y tapa de latón, para una presión máxima de trabajo de 10 bar y una temperatura máxima de 110°C. (material) | 2.000 | 104.23 | 208.46 |
| mt38www050 | Ud | Desagüe a sumidero, para el drenaje de la válvula de seguridad, compuesto por 1 m de caño de acero negro de 1/2" y embudo desagüe, incluso accesorios y piezas especiales. (material) | 1.000 | 6151.24 | 6151.24 |
| mt38www010 | Ud | Material auxiliar para instalaciones de calefacción. (material) | 1.000 | 688.94 | 688.94 |
| mo004 | h | Oficial calefaccionista. (mano de obra) | 4.843 | 12241.03 | 59283.31 |
| mo103 | h | Medio oficial calefaccionista. (mano de obra) | 4.843 | 8888.07 | 43044.92 |
| % | % | Herramientas | 2 % | 4876637.00 | 97532.74 |
|  |  | Costes directos |  |  | 4974169.74 |
