# Equipo de aire acondicionado con unidad interior de pared, sistema aire-aire split 1x1

- Propiedad del archivo: CYPE INGENIEROS, S.A.
- Formato: FIEBDC-3/2002
- Ámbito geográfico: Argentina
- Divisa: ARS
- Costes indirectos: 3.00 %
- Gastos generales: 13.00 %
- Beneficio industrial: 6.00 %
- IVA: 21.00 %

## I Instalaciones

### IC Calefacción, refrigeración, climatización y agua caliente sanitaria

#### ICN Unidades autónomas de climatización

**ICN020** Ud Equipo de aire acondicionado con unidad interior de pared, sistema aire-aire split 1x1.
Equipo de aire acondicionado, sistema aire-aire split 1x1, para gas R-32, bomba de calor, alimentación monofásica (230V/50Hz), VivAir SDHL 1-060 NW "SAUNIER DUVAL", potencia frigorífica nominal 6,2 kW, potencia frigorífica mínima/máxima: 1,8/6,9 kW, SEER 6,8 (clase A++), potencia calorífica nominal 6,5 kW, potencia calorífica mínima/máxima: 1,3/7,03 kW, SCOP 4 (clase A+), formado por una unidad interior de pared SDHL 1-065 NWI, presión sonora mínima/máxima: 30/48 dBA, mando a distancia inalámbrico, y una unidad exterior SDHL 1-065 NWO, con compresor tipo Inverter DC, potencia sonora 65 dBA, dimensiones 873x555x376 mm, peso 36,5 kg, diámetro de conexión de la cañería de gas 1/2", diámetro de conexión de la cañería de líquido 1/4", con amortiguadores de muelles, soportes y fijaciones de las unidades interior y exterior, cañería de desagüe con sifón, conexión frigorífica entre unidades, conexión eléctrica entre unidades, sujeción y protección mecánica de los tendidos de líneas con ocultación bajo canaleta registrable en zonas vistas. Incluso elementos antivibratorios de suelo para apoyo de la unidad exterior.
Criterio de valoración económica: El precio no incluye la canalización ni el cableado eléctrico de alimentación.
Incluye: Replanteo de las unidades. Colocación y fijación de la unidad interior. Colocación y fijación de la unidad exterior. Conexión a las líneas frigoríficas. Conexión a la red eléctrica. Conexión a la red de desagüe. Puesta en marcha.
Criterio de cómputo de proyecto: Número de unidades previstas, según documentación gráfica de Proyecto.
Criterio de cómputo de obra: Se medirá el número de unidades realmente ejecutadas según especificaciones de Proyecto.

| Código | Ud | Descripción | Rendimiento | Precio | Importe |
|---|---|---|---|---|---|
| mt42sau006pd | Ud | Equipo de aire acondicionado, sistema aire-aire split 1x1, para gas R-32, bomba de calor, alimentación monofásica (230V/50Hz), VivAir SDHL 1-060 NW "SAUNIER DUVAL", potencia frigorífica nominal 6,2 kW, potencia frigorífica mínima/máxima: 1,8/6,9 kW, SEER 6,8 (clase A++), potencia calorífica nominal 6,5 kW, potencia calorífica mínima/máxima: 1,3/7,03 kW, SCOP 4 (clase A+), formado por una unidad interior de pared SDHL 1-065 NWI, presión sonora mínima/máxima: 30/48 dBA, mando a distancia inalámbrico, y una unidad exterior SDHL 1-065 NWO, con compresor tipo Inverter DC, potencia sonora 65 dBA, dimensiones 873x555x376 mm, peso 36,5 kg, diámetro de conexión de la cañería de gas 1/2", diámetro de conexión de la cañería de líquido 1/4", con amortiguadores de muelles, soportes y fijaciones de las unidades interior y exterior, cañería de desagüe con sifón, conexión frigorífica entre unidades, conexión eléctrica entre unidades, sujeción y protección mecánica de los tendidos de líneas con ocultación bajo canaleta registrable en zonas vistas. (material) | 1.000 | 775055.66 | 775055.66 |
| mt42www080 | Ud | Kit de amortiguadores antivibración de suelo, formado por cuatro amortiguadores de caucho, con sus tornillos, tuercas y arandelas correspondientes. (material) | 1.000 | 3280.66 | 3280.66 |
| mo005 | h | Oficial instalador de equipos de climatización. (mano de obra) | 2.317 | 12241.03 | 28362.47 |
| mo104 | h | Medio oficial instalador de equipos de climatización. (mano de obra) | 2.317 | 8888.07 | 20593.66 |
| % | % | Herramientas | 2 % | 827292.45 | 16545.85 |
|  |  | Costes directos |  |  | 843838.30 |
