# Vaso de expansión para circuito de calefacción

- Propiedad del archivo: CYPE INGENIEROS, S.A.
- Formato: FIEBDC-3/2002
- Ámbito geográfico: Argentina
- Divisa: ARS
- Costes indirectos: 3.00 %
- Gastos generales: 13.00 %
- Beneficio industrial: 6.00 %
- IVA: 21.00 %

## I Instalaciones

### IC Calefacción, refrigeración, climatización y agua caliente sanitaria

#### ICS Sistemas de conducción de agua

**ICS040** Ud Vaso de expansión para circuito de calefacción.
Vaso de expansión, capacidad 80 l, "SAUNIER DUVAL", especial para aplicaciones de energía solar térmica. Incluso manómetro y elementos de montaje y conexión necesarios para su correcto funcionamiento.
Incluye: Replanteo. Colocación. Conexión a la red de distribución. Comprobación de su correcto funcionamiento.
Criterio de cómputo de proyecto: Número de unidades previstas, según documentación gráfica de Proyecto.
Criterio de cómputo de obra: Se medirá el número de unidades realmente ejecutadas según especificaciones de Proyecto.

| Código | Ud | Descripción | Rendimiento | Precio | Importe |
|---|---|---|---|---|---|
| mt38css700f | Ud | Vaso de expansión, capacidad 80 l, "SAUNIER DUVAL", especial para aplicaciones de energía solar térmica. (material) | 1.000 | 153780.89 | 153780.89 |
| mt38vex015 | Ud | Conexión para vasos de expansión, formada por soportes y latiguillos de conexión. (material) | 1.000 | 25322.59 | 25322.59 |
| mt42www040 | Ud | Manómetro con baño de glicerina y diámetro de esfera de 100 mm, con toma vertical, para montaje roscado de 1/2", escala de presión de 0 a 5 bar. (material) | 1.000 | 17752.47 | 17752.47 |
| mo004 | h | Oficial calefaccionista. (mano de obra) | 1.167 | 12241.03 | 14285.28 |
| mo103 | h | Medio oficial calefaccionista. (mano de obra) | 1.167 | 8888.07 | 10372.38 |
| % | % | Herramientas | 2 % | 221513.61 | 4430.27 |
|  |  | Costes directos |  |  | 225943.88 |
