# Vaso de expansión para circuito de calefacción

- Propiedad del archivo: CYPE INGENIEROS, S.A.
- Formato: FIEBDC-3/2002
- Ámbito geográfico: Argentina
- Divisa: ARS
- Costes indirectos: 3.00 %
- Gastos generales: 13.00 %
- Beneficio industrial: 6.00 %
- IVA: 21.00 %

## I Instalaciones

### IC Calefacción, refrigeración, climatización y agua caliente sanitaria

#### ICS Sistemas de conducción de agua

**ICS040** Ud Vaso de expansión para circuito de calefacción.
Vaso de expansión, capacidad 700 l, de 2085 mm de altura y 700 mm de diámetro, con rosca de 1 1/2" de diámetro y 10 bar de presión. Incluso manómetro y elementos de montaje y conexión necesarios para su correcto funcionamiento.
Incluye: Replanteo. Colocación. Conexión a la red de distribución. Comprobación de su correcto funcionamiento.
Criterio de cómputo de proyecto: Número de unidades previstas, según documentación gráfica de Proyecto.
Criterio de cómputo de obra: Se medirá el número de unidades realmente ejecutadas según especificaciones de Proyecto.

| Código | Ud | Descripción | Rendimiento | Precio | Importe |
|---|---|---|---|---|---|
| mt38vex010x | Ud | Vaso de expansión, capacidad 700 l, de 2085 mm de altura y 700 mm de diámetro, con rosca de 1 1/2" de diámetro y 10 bar de presión. (material) | 1.000 | 517909.41 | 517909.41 |
| mt42www040 | Ud | Manómetro con baño de glicerina y diámetro de esfera de 100 mm, con toma vertical, para montaje roscado de 1/2", escala de presión de 0 a 5 bar. (material) | 1.000 | 17752.47 | 17752.47 |
| mo004 | h | Oficial calefaccionista. (mano de obra) | 1.575 | 12241.03 | 19279.62 |
| mo103 | h | Medio oficial calefaccionista. (mano de obra) | 1.575 | 8888.07 | 13998.71 |
| % | % | Herramientas | 2 % | 568940.21 | 11378.80 |
|  |  | Costes directos |  |  | 580319.01 |
