# Separador hidráulico

- Propiedad del archivo: CYPE INGENIEROS, S.A.
- Formato: FIEBDC-3/2002
- Ámbito geográfico: Argentina
- Divisa: ARS
- Costes indirectos: 3.00 %
- Gastos generales: 13.00 %
- Beneficio industrial: 6.00 %
- IVA: 21.00 %

## I Instalaciones

### IC Calefacción, refrigeración, climatización y agua caliente sanitaria

#### ICS Sistemas de conducción de agua

**ICS120** Ud Separador hidráulico.
Desacoplador hidráulico, WH 95 "SAUNIER DUVAL", para un caudal máximo de 8400 l/h, de 750x157 mm, presión máxima de trabajo 3 bar, conexiones roscadas de 2" de diámetro, con vaina de inmersión, sonda de temperatura y aislamiento térmico.
Incluye: Replanteo. Colocación. Conexionado y comprobación de su correcto funcionamiento.
Criterio de cómputo de proyecto: Número de unidades previstas, según documentación gráfica de Proyecto.
Criterio de cómputo de obra: Se medirá el número de unidades realmente ejecutadas según especificaciones de Proyecto.

| Código | Ud | Descripción | Rendimiento | Precio | Importe |
|---|---|---|---|---|---|
| mt38ghs030d | Ud | Desacoplador hidráulico, WH 95 "SAUNIER DUVAL", para un caudal máximo de 8400 l/h, de 750x157 mm, presión máxima de trabajo 3 bar, conexiones roscadas de 2" de diámetro, con vaina de inmersión, sonda de temperatura y aislamiento térmico. (material) | 1.000 | 217343.65 | 217343.65 |
| mo011 | h | Oficial montador. (mano de obra) | 0.233 | 12241.03 | 2852.16 |
| mo080 | h | Medio oficial montador. (mano de obra) | 0.233 | 8905.02 | 2074.87 |
| % | % | Herramientas | 2 % | 222270.68 | 4445.41 |
|  |  | Costes directos |  |  | 226716.09 |
