# Interacumulador de intercambio doble, para producción de agua caliente sanitaria

- Propiedad del archivo: CYPE INGENIEROS, S.A.
- Formato: FIEBDC-3/2002
- Ámbito geográfico: Argentina
- Divisa: ARS
- Costes indirectos: 3.00 %
- Gastos generales: 13.00 %
- Beneficio industrial: 6.00 %
- IVA: 21.00 %

## I Instalaciones

### IC Calefacción, refrigeración, climatización y agua caliente sanitaria

#### ICS Sistemas de conducción de agua

**ICS055** Ud Interacumulador de intercambio doble, para producción de agua caliente sanitaria
Interacumulador de acero vitrificado, FES 300/3 MR "SAUNIER DUVAL", de dos serpentines, de suelo, 300 l, eficiencia energética clase B, con grupo de seguridad con válvula tarada a 10 bar, sonda de temperatura. Incluso válvulas de corte, elementos de montaje y accesorios necesarios para su correcto funcionamiento.
Incluye: Replanteo. Colocación. Conexionado. Comprobación de su correcto funcionamiento.
Criterio de cómputo de proyecto: Número de unidades previstas, según documentación gráfica de Proyecto.
Criterio de cómputo de obra: Se medirá el número de unidades realmente ejecutadas según especificaciones de Proyecto.

| Código | Ud | Descripción | Rendimiento | Precio | Importe |
|---|---|---|---|---|---|
| mt38css104bb | Ud | Interacumulador de acero vitrificado, FES 300/3 MR "SAUNIER DUVAL", de dos serpentines, de suelo, 300 l, eficiencia energética clase B, con grupo de seguridad con válvula tarada a 10 bar, sonda de temperatura. (material) | 1.000 | 887828.31 | 887828.31 |
| mt37sve010d | Ud | Válvula de esfera de latón niquelado para roscar de 1". (material) | 6.000 | 144.79 | 868.74 |
| mt38www011 | Ud | Material auxiliar para instalaciones de agua caliente sanitaria (material) | 1.000 | 594.62 | 594.62 |
| mo004 | h | Oficial calefaccionista. (mano de obra) | 1.517 | 12241.03 | 18569.64 |
| mo103 | h | Medio oficial calefaccionista. (mano de obra) | 1.517 | 8888.07 | 13483.20 |
| % | % | Herramientas | 2 % | 921344.51 | 18426.89 |
|  |  | Costes directos |  |  | 939771.40 |
