# Incorporación de sistema de captación solar térmica para instalación individual, sobre techo inclinado

- Propiedad del archivo: CYPE INGENIEROS, S.A.
- Formato: FIEBDC-3/2002
- Ámbito geográfico: Argentina
- Divisa: ARS
- Costes indirectos: 3.00 %
- Gastos generales: 13.00 %
- Beneficio industrial: 6.00 %
- IVA: 21.00 %

## Z Rehabilitación energética

### ZC Calefacción, climatización y agua caliente sanitaria

#### ZCB Captación solar

**ZCB006** Ud Incorporación de sistema de captación solar térmica para instalación individual, sobre techo inclinado.
Rehabilitación energética de edificio mediante la incorporación de captador solar térmico completo, partido, para instalación individual, modelo Helioset DB 150 T "SAUNIER DUVAL", formado por un panel SRD 2.3 H, para colocación sobre tejado, montaje horizontal, superficie útil 2,35 m², rendimiento óptico 0,782, coeficiente de pérdidas primario 3,227 W/m²K, coeficiente de pérdidas secundario 0,015 W/m²K², superficie absorbente y conductos de cobre y cubierta protectora de vidrio de seguridad, con conexiones hidráulicas, e interacumulador de 150 litros, para sistema de drenaje automático del líquido solar, eficiencia energética clase B, con, bomba de circulación solar, central solar térmica programable, vaina de inmersión para la sonda de temperatura, grupo de seguridad, ánodo de protección de magnesio y limitador de temperatura, con anclajes para techo inclinado. Incluso líquido de relleno para captador solar térmico.
Incluye: Replanteo del conjunto. Colocación de la estructura soporte. Colocación y fijación de los paneles sobre la estructura soporte. Colocación del sistema de acumulación solar. Conexionado con la red de conducción de agua. Llenado del circuito. Comprobación de su correcto funcionamiento.
Criterio de cómputo de proyecto: Número de unidades previstas, según documentación gráfica de Proyecto.
Criterio de cómputo de obra: Se medirá el número de unidades realmente ejecutadas según especificaciones de Proyecto.

| Código | Ud | Descripción | Rendimiento | Precio | Importe |
|---|---|---|---|---|---|
| mt38css050yc | Ud | Captador solar térmico completo, partido, para instalación individual, modelo Helioset DB 150 T "SAUNIER DUVAL", formado por un panel SRD 2.3 H, para colocación sobre tejado, montaje horizontal, superficie útil 2,35 m², rendimiento óptico 0,782, coeficiente de pérdidas primario 3,227 W/m²K, coeficiente de pérdidas secundario 0,015 W/m²K², superficie absorbente y conductos de cobre y cubierta protectora de vidrio de seguridad, con conexiones hidráulicas, e interacumulador de 150 litros, para sistema de drenaje automático del líquido solar, eficiencia energética clase B, con, bomba de circulación solar, central solar térmica programable, vaina de inmersión para la sonda de temperatura, grupo de seguridad, ánodo de protección de magnesio y limitador de temperatura. (material) | 1.000 | 3468586.51 | 3468586.51 |
| mt38css300 | Ud | Bidón de 10 l de solución agua-glicol para relleno de captador solar térmico, "SAUNIER DUVAL". (material) | 0.135 | 77610.37 | 10477.40 |
| mt38css602 | Ud | Sonda de temperatura para captador solar térmico con conexión a central de control para sistema de captación solar térmica, "SAUNIER DUVAL". (material) | 1.000 | 23880.12 | 23880.12 |
| mt38css601 | Ud | Sonda de temperatura para acumulador con conexión a central de control para sistema de captación solar térmica, "SAUNIER DUVAL". (material) | 1.000 | 35820.17 | 35820.17 |
| mt38css031b | Ud | Soporte para captador solar térmico de un panel, para colocación sobre techo inclinado de teja curva, montaje horizontal, "SAUNIER DUVAL". (material) | 1.000 | 161190.77 | 161190.77 |
| mt38css035a | Ud | Cañería flexible de 10 m de longitud, con aislamiento térmico, para sistema de drenaje automático, "SAUNIER DUVAL". (material) | 1.000 | 370141.76 | 370141.76 |
| mt38css700b | Ud | Vaso de expansión, capacidad 18 l, "SAUNIER DUVAL", especial para aplicaciones de energía solar térmica. (material) | 1.000 | 131340.62 | 131340.62 |
| mt38css700a | Ud | Vaso de expansión, capacidad 5 l, "SAUNIER DUVAL", especial para aplicaciones de energía solar térmica. (material) | 1.000 | 107460.51 | 107460.51 |
| mo009 | h | Oficial instalador de captadores solares. (mano de obra) | 3.501 | 34893.33 | 122161.55 |
| mo108 | h | Medio oficial instalador de captadores solares. (mano de obra) | 3.501 | 25332.66 | 88689.64 |
| % | % | Herramientas | 2 % | 4519749.05 | 90394.98 |
|  |  | Costes directos |  |  | 4610144.03 |
