# Termo eléctrico

- Propiedad del archivo: CYPE Ingenieros S.A.
- Formato: FIEBDC-3/2016
- Programa: Generador de precios de la construcción. CYPE Ingenieros, S.A.
- Fecha: 16/05/2024
- Ámbito geográfico: Argentina
- Divisa: ARS
- Costes indirectos: 3 %
- Gastos generales: 13 %
- Beneficio industrial: 6 %
- IVA: 21 %

## I Instalaciones

### IC Calefacción, refrigeración, climatización y agua caliente sanitaria

#### ICA Agua caliente

**ICA010** Ud Termo eléctrico.
Termo eléctrico para el servicio de agua caliente sanitaria, vertical, LineaAqua E-SD 150 "SAUNIER DUVAL", resistencia sumergida con tratamiento vitrificado, capacidad 150 l, potencia 2,4 kW, eficiencia energética clase C, perfil de consumo L, de 1205x544x557 mm, formado por cuba de acero vitrificado, panel de control para la regulación de la temperatura, ánodo de sacrificio de magnesio, válvula de seguridad, válvula de retención y manguitos flexibles de conexión. Incluso soporte y anclajes de fijación, llaves de corte de esfera. Totalmente montado, conexionado y probado.
Incluye: Replanteo del aparato. Fijación en paramento mediante elementos de anclaje. Colocación del aparato y accesorios. Conexionado con las redes de conducción de agua, eléctrica y de tierra. Puesta en marcha.
Criterio de cómputo de proyecto: Número de unidades previstas, según documentación gráfica de Proyecto.
Criterio de cómputo de obra: Se medirá el número de unidades realmente ejecutadas según especificaciones de Proyecto.

| Código | Ud | Descripción | Rendimiento | Precio | Importe |
|---|---|---|---|---|---|
| mt38ted021y | Ud | Termo eléctrico para el servicio de agua caliente sanitaria, vertical, LineaAqua E-SD 150 "SAUNIER DUVAL", resistencia sumergida con tratamiento vitrificado, capacidad 150 l, potencia 2,4 kW, eficiencia energética clase C, perfil de consumo L, de 1205x544x557 mm, formado por cuba de acero vitrificado, panel de control para la regulación de la temperatura, ánodo de sacrificio de magnesio, válvula de seguridad, válvula de retención y manguitos flexibles de conexión. (material) | 1 | 178385.82 | 178385.820 |
| mt37sve010b | Ud | Válvula de esfera de latón niquelado para roscar de 1/2". (material) | 2 | 58.93 | 117.860 |
| mt38www011 | Ud | Material auxiliar para instalaciones de agua caliente sanitaria (material) | 1 | 594.62 | 594.620 |
| mo008 | h | Oficial plomero. (mano de obra) | 1.043 | 12241.03 | 12767.394 |
| mo107 | h | Medio oficial plomero. (mano de obra) | 1.043 | 8888.07 | 9270.257 |
| % | % | Herramientas | 2 % | 201135.951 | 4022.719 |
|  |  | Costes directos |  |  | 205158.670 |

## Recursos

**mt38ted021y** Ud Termo eléctrico para el servicio de agua caliente sanitaria
Datos técnicos: Coste energético 620.304 MJ; Emisión de CO2 43.009 kg
Residuos:
- embalaje: re150101 Envases de papel y cartón. (componente de residuo); rendimiento 1.434 kg; Código LER 15 01 01; Masa del elemento 1 kg; Volumen 0.001333 m3

**mt37sve010b** Ud Válvula de esfera de latón niquelado para roscar de 1/2"
Datos técnicos: Coste energético 509.569 MJ; Emisión de CO2 34.281 kg
Residuos:
- embalaje: re150101 Envases de papel y cartón; rendimiento 0.072 kg
