# Sistema de captación solar térmica para instalación individual, integrado en techo inclinado

- Propiedad del archivo: CYPE Ingenieros S.A.
- Formato: FIEBDC-3/2016
- Programa: Generador de precios de la construcción. CYPE Ingenieros, S.A.
- Fecha: 16/05/2024
- Ámbito geográfico: Argentina
- Divisa: ARS
- Costes indirectos: 3 %
- Gastos generales: 13 %
- Beneficio industrial: 6 %
- IVA: 21 %

## I Instalaciones

### IC Calefacción, refrigeración, climatización y agua caliente sanitaria

#### ICB Captación solar

**ICB007** Ud Sistema de captación solar térmica para instalación individual, integrado en techo inclinado.
Captador solar térmico completo, partido, para instalación individual, Helioset DB 150 I "SAUNIER DUVAL", formado por un panel SRD 2.3 V, para colocación integrada en tejado, montaje vertical, superficie útil 2,35 m², rendimiento óptico 0,8, coeficiente de pérdidas primario 3,327 W/m²K, coeficiente de pérdidas secundario 0,015 W/m²K², superficie absorbente y conductos de cobre y cubierta protectora de vidrio de seguridad, con conexiones hidráulicas, estructura soporte para colocación integrada en tejado, e interacumulador de 150 litros, para sistema de drenaje automático del líquido solar, eficiencia energética clase B, con resistencia eléctrica de 2,5 kW, bomba de circulación solar, central solar térmica programable, vaina de inmersión para la sonda de temperatura, grupo de seguridad, ánodo de protección de magnesio y limitador de temperatura. Incluso líquido de relleno para captador solar térmico. Totalmente montado, conexionado y probado.
Incluye: Replanteo del conjunto. Colocación de la estructura soporte. Colocación y fijación de los paneles sobre la estructura soporte. Colocación del sistema de acumulación solar. Conexionado con la red de conducción de agua. Llenado del circuito.
Criterio de cómputo de proyecto: Número de unidades previstas, según documentación gráfica de Proyecto.
Criterio de cómputo de obra: Se medirá el número de unidades realmente ejecutadas según especificaciones de Proyecto.

| Código | Ud | Descripción | Rendimiento | Precio | Importe |
|---|---|---|---|---|---|
| mt38css051zaca | Ud | Captador solar térmico completo, partido, para instalación individual, Helioset DB 150 I "SAUNIER DUVAL", formado por un panel SRD 2.3 V, para colocación integrada en tejado, montaje vertical, superficie útil 2,35 m², rendimiento óptico 0,8, coeficiente de pérdidas primario 3,327 W/m²K, coeficiente de pérdidas secundario 0,015 W/m²K², superficie absorbente y conductos de cobre y cubierta protectora de vidrio de seguridad, con conexiones hidráulicas, estructura soporte para colocación integrada en tejado, e interacumulador de 150 litros, para sistema de drenaje automático del líquido solar, eficiencia energética clase B, con resistencia eléctrica de 2,5 kW, bomba de circulación solar, central solar térmica programable, vaina de inmersión para la sonda de temperatura, grupo de seguridad, ánodo de protección de magnesio y limitador de temperatura. (material) | 1 | 1537808.85 | 1537808.850 |
| mt38css300 | Ud | Bidón de 10 l de solución agua-glicol para relleno de captador solar térmico, "SAUNIER DUVAL". (material) | 0.146 | 26655.36 | 3891.683 |
| mt38css602 | Ud | Sonda de temperatura para captador solar térmico con conexión a central de control para sistema de captación solar térmica, "SAUNIER DUVAL". (material) | 1 | 8201.65 | 8201.650 |
| mt38css601 | Ud | Sonda de temperatura para acumulador con conexión a central de control para sistema de captación solar térmica, "SAUNIER DUVAL". (material) | 1 | 12302.47 | 12302.470 |
| mt38css035a | Ud | Cañería flexible de 10 m de longitud, con aislamiento térmico, para sistema de drenaje automático, "SAUNIER DUVAL". (material) | 1 | 118923.88 | 118923.880 |
| mt38css700b | Ud | Vaso de expansión, capacidad 18 l, "SAUNIER DUVAL", especial para aplicaciones de energía solar térmica. (material) | 1 | 41008.24 | 41008.240 |
| mt38css700a | Ud | Vaso de expansión, capacidad 5 l, "SAUNIER DUVAL", especial para aplicaciones de energía solar térmica. (material) | 1 | 32806.58 | 32806.580 |
| mo009 | h | Oficial instalador de captadores solares. (mano de obra) | 3.501 | 12241.03 | 42855.846 |
| mo108 | h | Medio oficial instalador de captadores solares. (mano de obra) | 3.501 | 8888.07 | 31117.133 |
| % | % | Herramientas | 2 % | 1828916.332 | 36578.327 |
|  |  | Costes directos |  |  | 1865494.659 |

## Recursos

**mt38css051zaca** Ud Captador solar térmico completo
Datos técnicos: Coste energético 1388.415 MJ; Emisión de CO2 73.522 kg
Residuos:
- embalaje: re150101 Envases de papel y cartón. (componente de residuo); rendimiento 2.924 kg; Código LER 15 01 01; Masa del elemento 1 kg; Volumen 0.001333 m3

**mt38css602** Ud Sonda de temperatura para captador solar térmico con conexión a central de control para sistema de captación solar
Datos técnicos: Coste energético 5.585 MJ; Emisión de CO2 0.292 kg
Residuos:
- embalaje: re150101 Envases de papel y cartón; rendimiento 0.072 kg

**mt38css601** Ud Sonda de temperatura para acumulador con conexión a central de control para sistema de captación solar térmica
Datos técnicos: Coste energético 5.585 MJ; Emisión de CO2 0.292 kg
Residuos:
- embalaje: re150101 Envases de papel y cartón; rendimiento 0.072 kg

**mt38css035a** Ud Cañería flexible de 10 m de longitud, con aislamiento térmico, para sistema de drenaje automático, "SAUNIER DUVAL"
Datos técnicos: Coste energético 371.280 MJ; Emisión de CO2 21.237 kg
Residuos:
- embalaje: re150101 Envases de papel y cartón; rendimiento 2.699 kg

**mt38css700b** Ud Vaso de expansión, capacidad 18 l, "SAUNIER DUVAL", especial para aplicaciones de energía solar térmica
Datos técnicos: Coste energético 64.690 MJ; Emisión de CO2 4.567 kg
Residuos:
- embalaje: re150101 Envases de papel y cartón; rendimiento 1.473 kg

**mt38css700a** Ud Vaso de expansión, capacidad 5 l, "SAUNIER DUVAL", especial para aplicaciones de energía solar térmica
Datos técnicos: Coste energético 28.318 MJ; Emisión de CO2 2.678 kg
Residuos:
- embalaje: re150101 Envases de papel y cartón; rendimiento 1.47 kg
