# Colector para calefacción y refrigeración por piso radiante

- Propiedad del archivo: CYPE Ingenieros S.A.
- Formato: FIEBDC-3/2016
- Programa: Generador de precios de la construcción. CYPE Ingenieros, S.A.
- Fecha: 16/05/2024
- Ámbito geográfico: Argentina
- Divisa: ARS
- Costes indirectos: 3 %
- Gastos generales: 13 %
- Beneficio industrial: 6 %
- IVA: 21 %

## I Instalaciones

### IC Calefacción, refrigeración, climatización y agua caliente sanitaria

#### ICE Emisores por agua para calefacción y refrigeración

**ICE100** Ud Colector para calefacción y refrigeración por piso radiante.
Colector plástico de 1" de diámetro, para 4 circuitos, "SAUNIER DUVAL", compuesto de colector de ida con caudalímetros, colector de retorno con llaves de corte compatibles con actuadores electrotérmicos, purgadores manuales de aire, llaves de llenado y vaciado, termómetros de cristal líquido, llaves de corte de esfera de 1" y soportes de fijación para el colector de ida y para el de retorno, juegos de dos adaptadores eurocono para conexión de caños de 16 mm de diámetro y 2 mm de espesor a colector modular plástico, con curvatubos de plástico, para caño de 16 mm de diámetro exterior, montado en gabinete metálico para colector plástico de 2 a 5 salidas. Totalmente montado, conexionado y probado.
Incluye: Replanteo del emplazamiento del colector. Colocación del gabinete para el colector. Colocación del colector. Conexión de las cañerías al colector. Conexión del colector a la red de distribución interior o a la caldera.
Criterio de cómputo de proyecto: Número de unidades previstas, según documentación gráfica de Proyecto.
Criterio de cómputo de obra: Se medirá el número de unidades realmente ejecutadas según especificaciones de Proyecto.

| Código | Ud | Descripción | Rendimiento | Precio | Importe |
|---|---|---|---|---|---|
| mt38srs030a | Ud | Colector plástico de 1" de diámetro, "SAUNIER DUVAL", para 4 circuitos, compuesto de colector de ida con caudalímetros, colector de retorno con llaves de corte compatibles con actuadores electrotérmicos, purgadores manuales de aire, llaves de llenado y vaciado, termómetros de cristal líquido, llaves de corte de esfera de 1" y soportes de fijación para el colector de ida y para el de retorno. (material) | 1 | 118333.36 | 118333.360 |
| mt38srs032a | Ud | Juego de dos adaptadores eurocono para conexión de caños de 16 mm de diámetro y 2 mm de espesor a colector modular plástico, "SAUNIER DUVAL". (material) | 4 | 3087.92 | 12351.680 |
| mt38srs033a | Ud | Curvatubos de plástico, para caño de 16 mm de diámetro exterior, "SAUNIER DUVAL". (material) | 8 | 746.35 | 5970.800 |
| mt38srs031a | Ud | Gabinete metálico para colector plástico de 2 a 5 salidas, "SAUNIER DUVAL", de de 540 mm de ancho, altura ajustable de 750 a 890 mm, profundidad ajustable de 93 a 120 mm mm. (material) | 1 | 81216.81 | 81216.810 |
| mo004 | h | Oficial calefaccionista. (mano de obra) | 1.881 | 12241.03 | 23025.377 |
| mo103 | h | Medio oficial calefaccionista. (mano de obra) | 1.881 | 8888.07 | 16718.460 |
| % | % | Herramientas | 2 % | 257616.487 | 5152.330 |
|  |  | Costes directos |  |  | 262768.817 |

Residuos:
- colocación: mt38srs030a; factor de residuo 0.0165

## Recursos

**mt38srs030a** Ud Colector plástico de 1" de diámetro
Datos técnicos: Coste energético 39.743 MJ; Emisión de CO2 2.008 kg; Código LER 17 02 03; Masa del elemento 0.41 kg; Volumen 0.000683 m3
Residuos:
- embalaje: re150101 Envases de papel y cartón. (componente de residuo); rendimiento 0.042 kg; Código LER 15 01 01; Masa del elemento 1 kg; Volumen 0.001333 m3

**mt38srs033a** Ud Curvatubos de plástico, para caño de 16 mm de diámetro exterior, "SAUNIER DUVAL"
Datos técnicos: Coste energético 0.016 MJ; Emisión de CO2 0.026 kg
Residuos:
- embalaje: re150101 Envases de papel y cartón; rendimiento 0.03 kg

**mt38srs031a** Ud Gabinete metálico para colector plástico de 2 a 5 salidas
Datos técnicos: Coste energético 0.019 MJ; Emisión de CO2 0.031 kg
Residuos:
- embalaje: re150101 Envases de papel y cartón; rendimiento 0.036 kg
