# Equipo de regulación y control para colector, mediante cabezales electrotérmicos

- Propiedad del archivo: CYPE Ingenieros S.A.
- Formato: FIEBDC-3/2016
- Programa: Generador de precios de la construcción. CYPE Ingenieros, S.A.
- Fecha: 16/05/2024
- Ámbito geográfico: Argentina
- Divisa: ARS
- Costes indirectos: 3 %
- Gastos generales: 13 %
- Beneficio industrial: 6 %
- IVA: 21 %

## I Instalaciones

### IC Calefacción, refrigeración, climatización y agua caliente sanitaria

#### ICE Emisores por agua para calefacción y refrigeración

**ICE150** Ud Equipo de regulación y control para colector, mediante cabezales electrotérmicos.
Sistema de regulación de la temperatura "SAUNIER DUVAL", formado por módulo de gestión de tres circuitos de calefacción, a la misma o a distinta temperatura, con cuatro sondas de temperatura, RED 5, controles remotos, MiPro Sense Remoto (SR 92) y actuadores térmicos para un voltaje de 230 V. Totalmente montado, conexionado y probado.
Incluye: Colocación, fijación y conexionado eléctrico y de comunicación con todos los elementos que lo demanden en la instalación.
Criterio de cómputo de proyecto: Número de unidades previstas, según documentación gráfica de Proyecto.
Criterio de cómputo de obra: Se medirá el número de unidades realmente ejecutadas según especificaciones de Proyecto.

| Código | Ud | Descripción | Rendimiento | Precio | Importe |
|---|---|---|---|---|---|
| mt38cmd106b | Ud | Módulo de gestión de tres circuitos de calefacción, a la misma o a distinta temperatura, con cuatro sondas de temperatura, RED 5 "SAUNIER DUVAL". (material) | 1 | 123024.71 | 123024.710 |
| mt38cmd097a | Ud | Control remoto, MiPro Sense Remoto (SR 92) "SAUNIER DUVAL" para gestión de circuito de calefacción, vía cable. (material) | 2 | 73814.82 | 147629.640 |
| mt38srs300c | Ud | Actuador térmico para un voltaje de 230 V, "SAUNIER DUVAL". (material) | 3 | 17768.87 | 53306.610 |
| mt35aia010a | m | Caño curvable de PVC, corrugado, de color negro, de 16 mm de diámetro nominal, para canalización empotrada en obra de mampostería (paredes y techos). Resistencia a la compresión 320 N, resistencia al impacto 1 julio, temperatura de trabajo -5°C hasta 60°C, con grado de protección IP545, no propagador de la llama. (material) | 10 | 151.15 | 1511.500 |
| mt35cun020a | m | Cable unipolar H07Z1-K (AS), siendo su tensión asignada de 450/750 V, reacción al fuego clase Cca-s1a,d1,a1 según UNE-EN 50575, con conductor multifilar de cobre clase 5 (-K) de 1,5 mm² de sección, con aislamiento de compuesto termoplástico a base de poliolefina libre de halógenos con baja emisión de humos y gases corrosivos (Z1). (material) | 20 | 168.13 | 3362.600 |
| mo004 | h | Oficial calefaccionista. (mano de obra) | 0.823 | 12241.03 | 10074.368 |
| mo103 | h | Medio oficial calefaccionista. (mano de obra) | 0.823 | 8888.07 | 7314.882 |
| % | % | Herramientas | 2 % | 346224.310 | 6924.486 |
|  |  | Costes directos |  |  | 353148.796 |

Residuos:
- colocación: mt35aia010a; factor de residuo 0.0275
- colocación: mt35cun020a; factor de residuo 0.0165

## Recursos

**mt35aia010a** m Caño curvable de PVC
Datos técnicos: Coste energético 11.626 MJ; Emisión de CO2 0.577 kg; Código LER 17 02 03; Masa del elemento 0.12 kg; Volumen 0.0002 m3

**mt35cun020a** m Cable unipolar H07Z1-K (AS)
Datos técnicos: Coste energético 2.663 MJ; Emisión de CO2 0.201 kg; Código LER 17 04 11; Masa del elemento 0.02 kg; Volumen 0.000013 m3
Residuos:
- embalaje: re150101 Envases de papel y cartón. (componente de residuo); rendimiento 0.065 kg; Código LER 15 01 01; Masa del elemento 1 kg; Volumen 0.001333 m3
