# Fancoil mural, sistema de dos caños

- Propiedad del archivo: CYPE Ingenieros S.A.
- Formato: FIEBDC-3/2016
- Programa: Generador de precios de la construcción. CYPE Ingenieros, S.A.
- Fecha: 16/05/2024
- Ámbito geográfico: Argentina
- Divisa: ARS
- Costes indirectos: 3 %
- Gastos generales: 13 %
- Beneficio industrial: 6 %
- IVA: 21 %

## I Instalaciones

### IC Calefacción, refrigeración, climatización y agua caliente sanitaria

#### ICF Unidades no autónomas para climatización

**ICF060** Ud Fancoil mural, sistema de dos caños.
Fancoil mural, Genia Fan SD 6-025 NW "SAUNIER DUVAL", potencia frigorífica a velocidad máxima 2,7 kW, potencia frigorífica sensible a velocidad máxima 2,15 kW (temperatura de bulbo húmedo del aire interior 19°C, temperatura de entrada del agua 7°C, salto térmico 5°C), potencia calorífica a velocidad máxima 2,94 kW (temperatura de bulbo seco del aire interior 20°C, temperatura de entrada del agua 50°C), de 3 velocidades, caudal de agua en refrigeración 0,48 m³/h, caudal de aire a velocidad máxima 492 m³/h, dimensiones 915x290x230 mm, peso 12,7 kg, con mando a distancia por infrarrojos. Totalmente montado, conexionado y puesto en marcha por la empresa instaladora para la comprobación de su correcto funcionamiento.
Incluye: Replanteo de la unidad. Colocación y fijación de la unidad. Conexionado con las redes de conducción de agua, eléctrica y de recogida de condensados. Puesta en marcha.
Criterio de cómputo de proyecto: Número de unidades previstas, según documentación gráfica de Proyecto.
Criterio de cómputo de obra: Se medirá el número de unidades realmente ejecutadas según especificaciones de Proyecto.

| Código | Ud | Descripción | Rendimiento | Precio | Importe |
|---|---|---|---|---|---|
| mt42fts200a | Ud | Fancoil mural, Genia Fan SD 6-025 NW "SAUNIER DUVAL", potencia frigorífica a velocidad máxima 2,7 kW, potencia frigorífica sensible a velocidad máxima 2,15 kW (temperatura de bulbo húmedo del aire interior 19°C, temperatura de entrada del agua 7°C, salto térmico 5°C), potencia calorífica a velocidad máxima 2,94 kW (temperatura de bulbo seco del aire interior 20°C, temperatura de entrada del agua 50°C), de 3 velocidades, caudal de agua en refrigeración 0,48 m³/h, caudal de aire a velocidad máxima 492 m³/h, dimensiones 915x290x230 mm, peso 12,7 kg, con mando a distancia por infrarrojos. (material) | 1 | 262452.71 | 262452.710 |
| mt37sve010b | Ud | Válvula de esfera de latón niquelado para roscar de 1/2". (material) | 2 | 58.93 | 117.860 |
| mo005 | h | Oficial instalador de equipos de climatización. (mano de obra) | 4.114 | 12241.03 | 50359.597 |
| mo104 | h | Medio oficial instalador de equipos de climatización. (mano de obra) | 4.114 | 8888.07 | 36565.520 |
| % | % | Herramientas | 2 % | 349495.687 | 6989.914 |
|  |  | Costes directos |  |  | 356485.601 |

## Recursos

**mt37sve010b** Ud Válvula de esfera de latón niquelado para roscar de 1/2"
Datos técnicos: Coste energético 509.569 MJ; Emisión de CO2 34.281 kg
Residuos:
- embalaje: re150101 Envases de papel y cartón. (componente de residuo); rendimiento 0.072 kg; Código LER 15 01 01; Masa del elemento 1 kg; Volumen 0.001333 m3
