# Caldera a gas, doméstica, de condensación, mural, para calefacción y agua caliente sanitaria

- Propiedad del archivo: CYPE Ingenieros S.A.
- Formato: FIEBDC-3/2016
- Programa: Generador de precios de la construcción. CYPE Ingenieros, S.A.
- Fecha: 16/05/2024
- Ámbito geográfico: Argentina
- Divisa: ARS
- Costes indirectos: 3 %
- Gastos generales: 13 %
- Beneficio industrial: 6 %
- IVA: 21 %

## I Instalaciones

### IC Calefacción, refrigeración, climatización y agua caliente sanitaria

#### ICG Calderas a gas

**ICG232** Ud Caldera a gas, doméstica, de condensación, mural, para calefacción y agua caliente sanitaria
Caldera mural a gas N, con recuperación de calor por condensación de los productos de la combustión, para calefacción y agua caliente sanitaria simultáneas con microacumulación Start&Hot Microfast 3.0, para uso interior, cámara de combustión estanca, encendido electrónico, sin llama piloto, IsoFast MiConnect MA 35-CS/1-Cf (N-ES) "SAUNIER DUVAL", potencia en calefacción (50/30°C) de 4,3 a 32,5 kW, potencia en calefacción (80/60°C) de 4 a 30 kW, rendimiento en calefacción (50/30°C) 106,2%, rendimiento en calefacción (80/60°C) 98%, potencia de agua caliente sanitaria de 4,1 a 34,8 kW, caudal de agua caliente sanitaria 21 l/min, eficiencia energética clase A en calefacción, eficiencia energética clase A en agua caliente sanitaria, perfil de consumo XL, de 890x470x380 mm, con central de control modulante MiSet Radio (SRT 380f), vía radio, con pantalla táctil, programación de la producción de agua caliente sanitaria y de la calefacción, regulación de la temperatura de impulsión por curva de calefacción y sonda de temperatura exterior inalámbrica y control desde smartphone o tablet mediante aplicación para IOS (iPhone e iPad) y Android, placa de conexiones de la caldera y conducto para evacuación de humos, neutralizador de condensados. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38cmd062a | Ud | Caldera mural a gas N, con recuperación de calor por condensación de los productos de la combustión, para calefacción y agua caliente sanitaria simultáneas con microacumulación Start&Hot Microfast 3.0, para uso interior, cámara de combustión estanca, encendido electrónico, sin llama piloto, IsoFast MiConnect MA 35-CS/1-Cf (N-ES) "SAUNIER DUVAL", potencia en calefacción (50/30°C) de 4,3 a 32,5 kW, potencia en calefacción (80/60°C) de 4 a 30 kW, rendimiento en calefacción (50/30°C) 106,2%, rendimiento en calefacción (80/60°C) 98%, potencia de agua caliente sanitaria de 4,1 a 34,8 kW, caudal de agua caliente sanitaria 21 l/min, eficiencia energética clase A en calefacción, eficiencia energética clase A en agua caliente sanitaria, perfil de consumo XL, de 890x470x380 mm, con central de control modulante MiSet Radio (SRT 380f), vía radio, con pantalla táctil, programación de la producción de agua caliente sanitaria y de la calefacción, regulación de la temperatura de impulsión por curva de calefacción y sonda de temperatura exterior inalámbrica y control desde smartphone o tablet mediante aplicación para IOS (iPhone y iPad) y Android, placa de conexiones de la caldera y conducto para evacuación de humos. (material) | 1 | 1664934.38 | 1664934.380 |
| mt38cmd004a | Ud | Neutralizador de condensados, "SAUNIER DUVAL", para colocar entre la caldera y el caño de desagüe. (material) | 1 | 28705.77 | 28705.770 |
| mt38www012 | Ud | Material auxiliar para instalaciones de calefacción y agua caliente sanitaria (material) | 1 | 861.18 | 861.180 |
| mo004 | h | Oficial calefaccionista. (mano de obra) | 3.526 | 12241.03 | 43161.872 |
| mo103 | h | Medio oficial calefaccionista. (mano de obra) | 3.526 | 8888.07 | 31339.335 |
| % | % | Herramientas | 2 % | 1769002.537 | 35380.051 |
|  |  | Costes directos |  |  | 1804382.588 |

## Recursos

**mt38cmd062a** Ud Caldera mural a gas N
Datos técnicos: Coste energético 1382.402 MJ; Emisión de CO2 111.028 kg
Residuos:
- embalaje: re150101 Envases de papel y cartón. (componente de residuo); rendimiento 2.513 kg; Código LER 15 01 01; Masa del elemento 1 kg; Volumen 0.001333 m3
- embalaje: re170201 Madera. (componente de residuo); rendimiento 0.648 kg; Código LER 17 02 01; Masa del elemento 1 kg; Volumen 0.000909 m3
