# Vaso de expansión para circuito de calefacción

- Propiedad del archivo: CYPE Ingenieros S.A.
- Formato: FIEBDC-3/2016
- Programa: Generador de precios de la construcción. CYPE Ingenieros, S.A.
- Fecha: 16/05/2024
- Ámbito geográfico: Argentina
- Divisa: ARS
- Costes indirectos: 3 %
- Gastos generales: 13 %
- Beneficio industrial: 6 %
- IVA: 21 %

## I Instalaciones

### IC Calefacción, refrigeración, climatización y agua caliente sanitaria

#### ICS Sistemas de conducción de agua

**ICS040** Ud Vaso de expansión para circuito de calefacción.
Vaso de expansión, capacidad 600 l, de 2055 mm de altura y 600 mm de diámetro, con rosca de 1 1/2" de diámetro y 10 bar de presión. Incluso manómetro y elementos de montaje y conexión necesarios para su correcto funcionamiento.
Incluye: Replanteo. Colocación. Conexión a la red de distribución. Comprobación de su correcto funcionamiento.
Criterio de cómputo de proyecto: Número de unidades previstas, según documentación gráfica de Proyecto.
Criterio de cómputo de obra: Se medirá el número de unidades realmente ejecutadas según especificaciones de Proyecto.

| Código | Ud | Descripción | Rendimiento | Precio | Importe |
|---|---|---|---|---|---|
| mt38vex010w | Ud | Vaso de expansión, capacidad 600 l, de 2055 mm de altura y 600 mm de diámetro, con rosca de 1 1/2" de diámetro y 10 bar de presión. (material) | 1 | 405735.49 | 405735.490 |
| mt42www040 | Ud | Manómetro con baño de glicerina y diámetro de esfera de 100 mm, con toma vertical, para montaje roscado de 1/2", escala de presión de 0 a 5 bar. (material) | 1 | 17752.47 | 17752.470 |
| mo004 | h | Oficial calefaccionista. (mano de obra) | 1.575 | 12241.03 | 19279.622 |
| mo103 | h | Medio oficial calefaccionista. (mano de obra) | 1.575 | 8888.07 | 13998.710 |
| % | % | Herramientas | 2 % | 456766.292 | 9135.326 |
|  |  | Costes directos |  |  | 465901.618 |

## Recursos

**mt38vex010w** Ud Vaso de expansión
Datos técnicos: Coste energético 839.363 MJ; Emisión de CO2 44.862 kg
Residuos:
- embalaje: re150101 Envases de papel y cartón. (componente de residuo); rendimiento 1.599 kg; Código LER 15 01 01; Masa del elemento 1 kg; Volumen 0.001333 m3
