# Acumulador para calefacción y climatización

- Propiedad del archivo: CYPE Ingenieros S.A.
- Formato: FIEBDC-3/2016
- Programa: Generador de precios de la construcción. CYPE Ingenieros, S.A.
- Fecha: 16/05/2024
- Ámbito geográfico: Argentina
- Divisa: ARS
- Costes indirectos: 3 %
- Gastos generales: 13 %
- Beneficio industrial: 6 %
- IVA: 21 %

## I Instalaciones

### IC Calefacción, refrigeración, climatización y agua caliente sanitaria

#### ICS Sistemas de conducción de agua

**ICS065** Ud Acumulador para calefacción y climatización.
Desacoplador hidráulico, Genia MH 30 "SAUNIER DUVAL", de acero negro, 30 l, de 380 mm de diámetro y 545 mm de altura. Incluso válvulas de corte, elementos de montaje y accesorios necesarios para su correcto funcionamiento.
Incluye: Replanteo. Colocación. Conexionado. Comprobación de su correcto funcionamiento.
Criterio de cómputo de proyecto: Número de unidades previstas, según documentación gráfica de Proyecto.
Criterio de cómputo de obra: Se medirá el número de unidades realmente ejecutadas según especificaciones de Proyecto.

| Código | Ud | Descripción | Rendimiento | Precio | Importe |
|---|---|---|---|---|---|
| mt38css120a | Ud | Desacoplador hidráulico, Genia MH 30 "SAUNIER DUVAL", de acero negro, 30 l, de 380 mm de diámetro y 545 mm de altura. (material) | 1 | 323965.07 | 323965.070 |
| mt37sve010e | Ud | Válvula de esfera de latón niquelado para roscar de 1 1/4". (material) | 2 | 199.91 | 399.820 |
| mt38www010 | Ud | Material auxiliar para instalaciones de calefacción. (material) | 1 | 688.94 | 688.940 |
| mo004 | h | Oficial calefaccionista. (mano de obra) | 0.175 | 12241.03 | 2142.180 |
| mo103 | h | Medio oficial calefaccionista. (mano de obra) | 0.175 | 8888.07 | 1555.412 |
| % | % | Herramientas | 2 % | 328751.422 | 6575.028 |
|  |  | Costes directos |  |  | 335326.450 |

## Recursos

**mt38css120a** Ud Desacoplador hidráulico, Genia MH 30 "SAUNIER DUVAL", de acero negro, 30 l, de 380 mm de diámetro y 545 mm de altura
Datos técnicos: Coste energético 836.401 MJ; Emisión de CO2 32.324 kg
Residuos:
- embalaje: re150101 Envases de papel y cartón. (componente de residuo); rendimiento 2.175 kg; Código LER 15 01 01; Masa del elemento 1 kg; Volumen 0.001333 m3
- embalaje: re170201 Madera. (componente de residuo); rendimiento 0.606 kg; Código LER 17 02 01; Masa del elemento 1 kg; Volumen 0.000909 m3

**mt37sve010e** Ud Válvula de esfera de latón niquelado para roscar de 1 1/4"
Datos técnicos: Coste energético 1282.649 MJ; Emisión de CO2 86.201 kg
Residuos:
- embalaje: re150101 Envases de papel y cartón; rendimiento 0.072 kg
